# EDIFICACIÓN

- Propiedad del archivo: RIB Spain
- Formato: FIEBDC-3/2020
- Programa: Presto 23.03
- Tipo: lista de precios
- Fecha de los precios: 06/11/2023
- Divisa: EUR

## E EDIFICACIÓN

### E09 CUBIERTAS

#### E09A CUBIERTA PLANA TRANSITABLE NO VENTILADA

##### E09AI NO VENTILADA SOLADO FIJO

###### E09AIB IMPERMEABILIZACIÓN BITUMINOSA

**TP-01-01.2.O** m² CUBIERTA PLANA TRANSITABLE PRIVADO BALDOSA AMORTERADA INVERTIDA BICAPA
Precio: 89.66
Cubierta constituida por IMPERMEABILIZACIÓN: tipo bicapa, adherida, compuesta por lámina de betún modificado con elastómero SBS, LBM(SBS)-40-FV, Morterplas SBS FV 4 KG SOPREMA, previa imprimación con emulsión asfáltica aniónica sin cargas tipo EA Emufal Primer, SOPREMA, y lámina de betún modificado con elastómero SBS, LBM(SBS)-40-FP, Morterplas SBS FP 4 KG SOPREMA adherida a la anterior con soplete, sin coincidir sus juntas; CAPA SEPARADORA BAJO AISLAMIENTO: geotextil no tejido compuesto por fibras de poliéster unidas por agujeteado, Rooftex V 200 SOPREMA, (200 g/m²); AISLAMIENTO TÉRMICO: panel rígido de poliestireno extruido, Sopra XPS SL "SOPREMA", según UNE-EN 13164, de superficie lisa y mecanizado lateral a media madera, de 80 mm de espesor, resistencia a compresión >= 300 kPa; CAPA SEPARADORA BAJO PROTECCIÓN: geotextil de polipropileno, Texxam 1500 "SOPREMA", (170 g/m²); CAPA DE COMPRESIÓN: pavimento de mortero armado con un mallazo electrosoldado de 8 cm de espesor; CAPA DE PROTECCIÓN: pavimento de baldosas cerámicas de gres porcelánico pulido, 60x60 cm colocadas con capa de adhesivo-gel monocomponente superdeformable tipo G100 SUPERFLEX, sobre la capa de compresión de mortero armado, rejuntadas con mortero de juntas gel de fraguado rápido monocomponente tipo G # COLOR JUNTA PREMIUM, para juntas de 2 a 15 mm. Incluye crucetas de PVC.
No incluye puntos singulares.

| Código | Ud | Descripción | Rendimiento | Precio | Importe |
|---|---|---|---|---|---|
| 00114183 | kg | Emufal Primer - 24 kg (material) | 0.3 | 2.28 | 0.68 |
| 00070224 | m² | Morterplas SBS FV 4 kg (material) | 1.1 | 5.95 | 6.55 |
| 00070212 | m² | Morterplas SBS FP 4 kg (material) | 1.1 | 6.99 | 7.69 |
| 00070606 | m² | Rooftex V 200 (material) | 1.1 | 0.75 | 0.83 |
| 00104675 | m² | SopraXPS SL 80 (material) | 1.05 | 13.8 | 14.49 |
| 00070685 | m² | Texxam 1500 (material) | 1.1 | 1.43 | 1.57 |
| mt08aaa010a | m³ | Agua. (material) | 0.015 | 1.5 | 0.02 |
| mt07ame010d | m² | Malla electrosoldada ME 20x20 Ø 5-5 B 500 T 6x2,20 UNE-EN 10080. (material) | 2.1 | 2.52 | 5.29 |
| mt09mor010e | m³ | Mortero de cemento CEM II/B-P 32,5 N tipo M-10, confeccionado en obra con 380 kg/m³ de cemento y una proporción en volumen 1/4. (material) | 0.04 | 133.3 | 5.33 |
| 00244134 | kg | G100 Superflex (material) | 4 | 0.89 | 3.56 |
| mt18bcb010ga800 | m² | Baldosín catalán, acabado mate o natural, 13x13 cm, capacidad de absorción de agua 6%<E<=10%, grupo AIIb, según UNE-EN (material) | 1.05 | 8 | 8.40 |
| mt18acc050b | Ud | Crucetas de PVC para separación entre 3 y 15 mm. (material) | 14 | 0.03 | 0.42 |
| 00244164 | kg | G# color junta premium (material) | 0.05 | 3.27 | 0.16 |
| mo020 | h | Oficial 1ª construcción. (mano de obra) | 0.09 | 21.41 | 1.93 |
| mo113 | h | Peón ordinario construcción. (mano de obra) | 0.33 | 20.1 | 6.63 |
| mo029 | h | Oficial 1ª aplicador de láminas impermeabilizantes. (mano de obra) | 0.23 | 21.41 | 4.92 |
| mo067 | h | Ayudante aplicador de láminas impermeabilizantes. (mano de obra) | 0.23 | 20.34 | 4.68 |
| mo054 | h | Oficial 1ª montador de aislamientos. (mano de obra) | 0.05 | 22 | 1.10 |
| mo101 | h | Ayudante montador de aislamientos. (mano de obra) | 0.05 | 20.34 | 1.02 |
| mo023 | h | Oficial 1ª solador. (mano de obra) | 0.4 | 21.41 | 8.56 |
| mo061 | h | Ayudante solador. (mano de obra) | 0.2 | 20.34 | 4.07 |
| %0200 | % | Costes directos complementarios | 2 % | 87.90 | 1.76 |
|  |  | Total |  |  | 89.66 |

Datos técnicos: Coste energético 185.35 MJ; Emisión de CO2 16.79 kg

| Código | Ud | Descripción | Precio |
|---|---|---|---|
| % | % | Costes directos complementarios | 0 |

**ANS010** m² Solera de hormigón.
Precio: 15.19
Solera de hormigón en masa de 10 cm de espesor, realizada con hormigón HM-20/B/20/X0 fabricado en central y vertido desde camión, extendido y vibrado manual mediante regla vibrante, sin tratamiento de su superficie; con juntas de retracción de 5 mm de espesor, mediante corte con disco de diamante. Incluso panel de poliestireno expandido de 3 cm de espesor, para la ejecución de juntas de dilatación.
Criterio de valoración económica: El precio no incluye la base de la solera.
Incluye: Preparación de la superficie de apoyo del hormigón. Replanteo de las juntas de construcción y de dilatación. Tendido de niveles mediante toques, maestras de hormigón o reglas. Riego de la superficie base. Formación de juntas de construcción y de juntas perimetrales de dilatación. Conexionado, anclaje y emboquillado de las redes de instalaciones proyectadas. Vertido, extendido y vibrado del hormigón. Curado del hormigón. Replanteo de las juntas de retracción. Corte del hormigón. Limpieza final de las juntas de retracción.
Criterio de medición de proyecto: Superficie medida según documentación gráfica de Proyecto.
Criterio de medición de obra: Se medirá la superficie realmente ejecutada según especificaciones de Proyecto, sin deducir la superficie ocupada por los pilares situados dentro de su perímetro.

| Código | Ud | Descripción | Rendimiento | Precio | Importe |
|---|---|---|---|---|---|
| mt10hmf010tLb | m³ | Hormigón HM-20/B/20/X0, fabricado en central. (material) | 0.105 | 85.8 | 9.01 |
| mt16pea020c | m² | Panel rígido de poliestireno expandido, según UNE-EN 13163, mecanizado lateral recto, de 30 mm de espesor, resistencia térmica 0,8 m²K/W, conductividad térmica 0,036 W/(mK), para junta de dilatación. (material) | 0.05 | 2.01 | 0.10 |
| mq06vib020 | h | Regla vibrante de 3 m. (maquinaria) | 0.084 | 5.23 | 0.44 |
| mq06cor020 | h | Equipo para corte de juntas en soleras de hormigón. (maquinaria) | 0.082 | 10.64 | 0.87 |
| mo112 | h | Peón especializado construcción. (mano de obra) | 0.082 | 20.43 | 1.68 |
| mo020 | h | Oficial 1ª construcción. | 0.055 | 21.41 | 1.18 |
| mo113 | h | Peón ordinario construcción. | 0.055 | 20.1 | 1.11 |
| mo081 | h | Ayudante montador de aplacados cerámicos (mano de obra) | 0.028 | 17.9 | 0.50 |
| %0200 | % | Costes directos complementarios | 2 % | 14.89 | 0.30 |
|  |  | Total |  |  | 15.19 |

Datos técnicos: Coste energético 201.51 MJ; Emisión de CO2 24.9 kg

**CCP031** m³ Mortero pobre de cemento, como base de murete guía y relleno de oquedades en muros pantalla.
Precio: 87.01
Mortero pobre de cemento, con una dosificación inferior a 40 kg/m³, para la confección de la base de asiento del murete guía y el relleno de las oquedades que pudieran producirse en el terreno, durante los trabajos de excavación del muro pantalla, por parte de la máquina pantalladora, como consecuencia de la existencia de pozos o galerías en el subsuelo, desprendimientos de tierras o extracción de cimentaciones antiguas.
Incluye: Preparación de la mezcla. Vertido de la capa de mortero. Curado del mortero. Limpieza de los restos generados.
Criterio de medición de proyecto: Volumen estimado según estudio geotécnico del terreno.
Criterio de medición de obra: Se medirá el volumen realmente ejecutado según especificaciones de Proyecto.

| Código | Ud | Descripción | Rendimiento | Precio | Importe |
|---|---|---|---|---|---|
| mt09moe110 | m³ | Mortero pobre de cemento, con una dosificación inferior a 40 kg/m³, elaborado y transportado a obra. (material) | 1 | 68.7 | 68.70 |
| mo020 | h | Oficial 1ª construcción. | 0.4 | 21.41 | 8.56 |
| mo113 | h | Peón ordinario construcción. | 0.4 | 20.1 | 8.04 |
| %0200 | % | Costes directos complementarios | 2 % | 85.30 | 1.71 |
|  |  | Total |  |  | 87.01 |

Datos técnicos: Coste energético 1.7 MJ; Emisión de CO2 1.7 kg

**FBY150** m² Tabique de placas de yeso laminado. Sistema "PLADUR".
Precio: 52.38
Tabique múltiple sistema 98 (48-35) MW "PLADUR" (4 estándar), de 98 mm de espesor total, con nivel de calidad del acabado Q2, formado por una estructura simple de perfiles de chapa de acero galvanizado de 48 mm de anchura, a base de montantes (elementos verticales) separados 400 mm entre sí, con disposición normal "N" y canales (elementos horizontales), a la que se atornillan cuatro placas en total (dos placas tipo estándar en cada cara, de 12,5 mm de espesor cada placa); aislamiento acústico mediante panel semirrígido de lana mineral, espesor 45 mm, según UNE-EN 13162, en el alma. Incluso banda estanca autoadhesiva "PLADUR"; tornillería para la fijación de las placas; cinta microperforada de papel con refuerzo metálico "PLADUR" y pasta de secado en polvo JN "PLADUR", cinta microperforada de papel "PLADUR".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pip020b | m | Banda estanca autoadhesiva de espuma de poliuretano de celdas cerradas "PLADUR", de 3 mm de espesor y 46 mm de anchura, resistencia térmica 0,10 m²K/W, conductividad térmica 0,034 W/(mK). (material) | 1.72 | 0.22 | 0.38 |
| mt12pfp010ab | m | Canal C 48/30 "PLADUR", de 48 mm de anchura, de acero galvanizado Z1 (Z140), según UNE-EN 14195. (material) | 0.95 | 1.22 | 1.16 |
| mt12pfp020b | m | Montante M 48/35 "PLADUR", de 48 mm de anchura, de acero galvanizado Z1 (Z140), según UNE-EN 14195. (material) | 3.5 | 1.45 | 5.08 |
| mt16lra060b | m² | Panel semirrígido de lana mineral, espesor 45 mm, según UNE-EN 13162, Euroclase A1 de reacción al fuego según UNE-EN 13501-1 y factor de resistencia a la difusión del vapor de agua 1. (material) | 1.05 | 4.21 | 4.42 |
| mt12psp010aaa | m² | Placa de yeso laminado A / UNE-EN 520 - 1200 / 3200 / 12,5 / con los bordes longitudinales afinados, estándar N "PLADUR", Euroclase A2-s1, d0 de reacción al fuego, según UNE-EN 13501-1. (material) | 4.2 | 5.17 | 21.71 |
| mt12ptp010ag | Ud | Tornillo autorroscante de acero revestido con fosfatos, PM 3,5x25 "PLADUR", con cabeza de trompeta y punta afilada; para la fijación de placas de yeso laminado a perfiles metálicos de hasta 0,75 mm de espesor. (material) | 21 | 0.01 | 0.21 |
| mt12ptp010af | Ud | Tornillo autorroscante de acero revestido con fosfatos, PM 3,5x35 "PLADUR", con cabeza de trompeta y punta afilada; para la fijación de placas de yeso laminado a perfiles metálicos de hasta 0,75 mm de espesor. (material) | 42 | 0.01 | 0.42 |
| mt12ptp010ch | Ud | Tornillo autoperforante de acero cincado, MM 3,5x9,5 "PLADUR", de cabeza redonda y punta de broca; para la unión de perfiles metálicos de hasta 2,25 mm de espesor. (material) | 3 | 0.01 | 0.03 |
| mt12pep010pa | kg | Pasta de secado en polvo JN "PLADUR", 3A, color blanco, Euroclase A2-s1, d0 de reacción al fuego, según UNE-EN 13501-1, rango de temperatura de trabajo de 5 a 35°C, para aplicación manual con cinta de juntas, según UNE-EN 13963. (material) | 1.292 | 0.89 | 1.15 |
| mt12pip010aa | m | Cinta microperforada de papel "PLADUR", de 51 mm de anchura y 0,215 mm de espesor, según UNE-EN 13963. (material) | 6.3 | 0.04 | 0.25 |
| mt12pip010ea | m | Cinta microperforada de papel con refuerzo metálico "PLADUR", de 50 mm de anchura y 0,215 mm de espesor, según UNE-EN 14353. (material) | 0.3 | 0.38 | 0.11 |
| mo053 | h | Oficial 1ª montador de prefabricados interiores. (mano de obra) | 0.388 | 22 | 8.54 |
| mo100 | h | Ayudante montador de prefabricados interiores. (mano de obra) | 0.388 | 20.34 | 7.89 |
| %0200 | % | Costes directos complementarios | 2 % | 51.35 | 1.03 |
|  |  | Total |  |  | 52.38 |

Datos técnicos: Coste energético 518.92 MJ; Emisión de CO2 26.17 kg

**IFD050** Ud Depósito de superficie prefabricado para agua potable.
Precio: 298.51
Depósito de superficie de poliéster reforzado con fibra de vidrio, cilíndrico, de 200 l, con tapa, aireador y rebosadero, para agua potable; válvula de corte de compuerta de latón fundido de 1" DN 25 mm para la entrada; mecanismo de corte de llenado formado por válvula de flotador; válvula de esfera para vaciado; válvula de corte de compuerta de latón fundido de 1" DN 25 mm para la salida. Incluso material auxiliar. Totalmente montado, conexionado y probado.
Incluye: Replanteo. Limpieza de la base de apoyo del depósito. Colocación, fijación y montaje del depósito. Colocación y montaje de válvulas. Colocación y fijación de tuberías y accesorios.
Criterio de medición de proyecto: Número de unidades previstas, según documentación gráfica de Proyecto.
Criterio de medición de obra: Se medirá el número de unidades realmente ejecutadas según especificaciones de Proyecto.

| Código | Ud | Descripción | Rendimiento | Precio | Importe |
|---|---|---|---|---|---|
| mt37sve010b | Ud | [REVISAR]Válvula de esfera de latón niquelado para roscar de 1/2". (material) | 1 | 4.95 | 4.95 |
| mt37svc010f | Ud | [REVISAR]Válvula de compuerta de latón fundido, para roscar, de 1". (material) | 2 | 9.14 | 18.28 |
| mt37vfl010c | Ud | [REVISAR]Válvula de flotador de 1" de diámetro, para una presión máxima de 6 bar, con cuerpo de latón, boya esférica roscada de (material) | 1 | 67.95 | 67.95 |
| mt37dps020a | Ud | Depósito de poliéster reforzado con fibra de vidrio, cilíndrico, de 200 l, con tapa, aireador y rebosadero, para colocar en superficie. (material) | 1 | 170.05 | 170.05 |
| mt37www010 | Ud | Material auxiliar para instalaciones de fontanería. (material) | 1 | 1.4 | 1.40 |
| mo008 | h | Oficial 1ª fontanero. (mano de obra) | 0.71 | 22 | 15.62 |
| mo107 | h | Ayudante fontanero. (mano de obra) | 0.71 | 20.3 | 14.41 |
| %0200 | % | Costes directos complementarios | 2 % | 292.66 | 5.85 |
|  |  | Total |  |  | 298.51 |

Datos técnicos: Coste energético 2365.1 MJ; Emisión de CO2 153.67 kg

**LO-09** m² BARRERA GAS RADÓN ZONA 2 EN SUELO
Precio: 162.44
Barrera de protección frente al gas radón sobre capa de mortero pobre de 10 cm y cámara ventilada de módulos pre fabricados de plástico tipo Caviti, seguido de una capa de hormigón armado, listo para recibir el sistema monocapa de ámina autoadhesiva de betún modificado con elastómeros SBS de 1,5 mm de espesor con armadura de film de polietileno (PE) de alta densidad adherido a una hoja de aluminio de 50 micras en su cara exterior y acabado con film siliconado fácilmente extraíble en la cara inferior, coeficiente de difusión al gas radón de 1,6 ± 0,2 x 10-12 tipo TEXSELF GS 1,5, colocada con previa imprimación asfáltica con una dotación mínima de 300 g/m2 tipo EMUFAL PRIMER; Capa separadora de geotextil de polipropileno, Texxam 1000 "SOPREMA", (120 g/m²); Sistema protegido por una capa de mortero armado con mallazo, con acabado de baldosa cerámica aplicada con adhesivo gel G100 SUPERFLEX. Incluye crucetas de PVC para separación de baldosas; juntas gel de fraguado rápido, monocomponente, base híbrida resina-cemento tipo G#COLOR JUNTA PREMIUM.
No incluye puntos singulares.

| Código | Ud | Descripción | Rendimiento | Precio | Importe |
|---|---|---|---|---|---|
| mt09moe110 | m³ | Mortero pobre de cemento, con una dosificación inferior a 40 kg/m³, elaborado y transportado a obra. | 1 | 68.7 | 68.70 |
| mt07cav010dd | m² | Encofrado perdido de piezas de polipropileno reciclado, C-20 "CÁVITI" (material) | 1.05 | 8.57 | 9.00 |
| mt08aaa010a | m³ | Agua. | 0.03 | 1.5 | 0.05 |
| mt07ame010d | m² | Malla electrosoldada ME 20x20 Ø 5-5 B 500 T 6x2,20 UNE-EN 10080. | 4.2 | 2.52 | 10.58 |
| mt09mor010e | m³ | Mortero de cemento CEM II/B-P 32,5 N tipo M-10, confeccionado en obra con 380 kg/m³ de cemento y una proporción en volumen 1/4. | 0.08 | 133.3 | 10.66 |
| 00114183 | kg | Emufal Primer - 24 kg | 0.3 | 2.28 | 0.68 |
| 00119503 | m² | Texself GS 1,5 (material) | 1.1 | 13.76 | 15.14 |
| 00070684 | m² | Texxam 1000 (material) | 1.1 | 1.01 | 1.11 |
| 00244134 | kg | G100 Superflex | 4 | 0.89 | 3.56 |
| mt18bcp010db800 | m² | Baldosa cerámica de gres porcelánico, 20x20 cm, acabado pulido, capacidad de absorción de agua E<0,5%, resistencia al deslizamiento Rd>45 según UNE 41901 EX, resbaladicidad clase 3 según CTE. (material) | 1.05 | 8 | 8.40 |
| mt18acc050b | Ud | Crucetas de PVC para separación entre 3 y 15 mm. | 14 | 0.03 | 0.42 |
| 00244164 | kg | G# color junta premium | 0.05 | 3.27 | 0.16 |
| mo020 | h | Oficial 1ª construcción. | 0.09 | 21.41 | 1.93 |
| mo113 | h | Peón ordinario construcción. | 0.33 | 20.1 | 6.63 |
| mo029 | h | Oficial 1ª aplicador de láminas impermeabilizantes. | 0.23 | 21.41 | 4.92 |
| mo067 | h | Ayudante aplicador de láminas impermeabilizantes. | 0.23 | 20.34 | 4.68 |
| mo023 | h | Oficial 1ª solador. | 0.4 | 21.41 | 8.56 |
| mo061 | h | Ayudante solador. | 0.2 | 20.34 | 4.07 |
| %0200 | % | Costes directos complementarios | 2 % | 159.25 | 3.19 |
|  |  | Total |  |  | 162.44 |

Datos técnicos: Coste energético 370.37 MJ; Emisión de CO2 33.25 kg

**NAA020** m Aislamiento acústico de bajante de 90 mm de diámetro, realizado con banda fonoaislante bicapa, de 4 mm de espesor; fijado con br
Precio: 13.97

| Código | Ud | Descripción | Rendimiento | Precio | Importe |
|---|---|---|---|---|---|
| mt16pdg010a | m | Banda fonoaislante bicapa, de 4 mm de espesor, formada por una membrana autoadhesiva de alta densidad termosoldada a una lámina (material) | 1.1 | 4.73 | 5.20 |
| mt16pdg012 | Ud | Brida de plástico, para fijación de aislamiento acústico de bajantes. (material) | 2.205 | 0.17 | 0.37 |
| mt16aaa030 | m | Cinta autoadhesiva para sellado de juntas. (material) | 1 | 0.3 | 0.30 |
| mo054 | h | Oficial 1ª montador de aislamientos. | 0.185 | 22 | 4.07 |
| mo101 | h | Ayudante montador de aislamientos. | 0.185 | 20.34 | 3.76 |
| %0200 | % | Costes directos complementarios | 2 % | 13.70 | 0.27 |
|  |  | Total |  |  | 13.97 |

Datos técnicos: Coste energético 0.62 MJ; Emisión de CO2 0.28 kg

**NAS010** m² Aislamiento térmico por el exterior en fachada para sistemas ETICS.
Precio: 8.06
Aislamiento térmico por el exterior en fachada para sistemas ETICS, formado por panel rígido de poliestireno expandido, según UNE-EN 13163, de superficie lisa y mecanizado lateral recto, de color blanco, de 30 mm de espesor, con resistencia al envejecimiento y permeable al vapor de agua, resistencia térmica 0,79 m²K/W, conductividad térmica 0,038 W/(mK), colocado a tope y fijado con mortero adhesivo y fijaciones mecánicas.
Criterio de valoración económica: El precio no incluye la capa de regularización ni la capa de acabado.
Incluye: Limpieza y preparación de la superficie soporte. Replanteo y corte del aislamiento. Aplicación del adhesivo. Colocación del aislamiento. Fijación del aislamiento. Resolución de puntos singulares.
Criterio de medición de proyecto: Superficie medida según documentación gráfica de Proyecto.
Criterio de medición de obra: Se medirá la superficie realmente ejecutada según especificaciones de Proyecto.

| Código | Ud | Descripción | Rendimiento | Precio | Importe |
|---|---|---|---|---|---|
| 28.01 |  | Perfil de arranque de aluminio con goterón (material) | 0 | 0 | 0.00 |
| 28.02 |  | Perfil de cierre superior de aluminio (material) | 0 | 0 | 0.00 |
| 00254468 | m² | SopraEPS SATE 75 - 80 mm (material) | 0 | 8.96 | 0.00 |
| mt16aaa010 | kg | Mortero adhesivo para fijación de materiales aislantes. (material) | 4 | 0.19 | 0.76 |
| mt16pep010aa | m² | Panel rígido de poliestireno expandido, según UNE-EN 13163, de superficie lisa y mecanizado lateral recto, de color blanco, de 30 mm de espesor, con resistencia al envejecimiento y permeable al vapor de agua, resistencia térmica 0,79 m²K/W, conductividad térmica 0,038 W/(mK), Euroclase E de reacción al fuego según UNE-EN 13501-1. (material) | 1.05 | 2.31 | 2.43 |
| mt16aaa021a | Ud | Taco de expansión y clavo de polipropileno, con aro de estanqueidad, para fijación mecánica de paneles aislantes. (material) | 6 | 0.08 | 0.48 |
| mo054 | h | Oficial 1ª montador de aislamientos. | 0.1 | 22 | 2.20 |
| mo101 | h | Ayudante montador de aislamientos. | 0.1 | 20.34 | 2.03 |
| %0200 | % | Costes directos complementarios | 2 % | 7.90 | 0.16 |
|  |  | Total |  |  | 8.06 |

Datos técnicos: Coste energético 78.54 MJ; Emisión de CO2 3.63 kg

**NBP010** m² Aislamiento acústico a ruido aéreo, en partición interior de hoja de fábrica, con complejos multicapa.
Precio: 14.93
Aislamiento acústico, a ruido aéreo, en partición interior de hoja de fábrica, realizado con complejo multicapa, de 20 mm de espesor, 7,4 kg/m² de masa superficial, formado por un fieltro textil de 16 mm de espesor adherido térmicamente a una lámina viscoelástica de alta densidad de 4 mm de espesor, colocado a tope y con fijaciones mecánicas. Incluso cinta viscoelástica autoadhesiva, para sellado de juntas.
Incluye: Corte del aislamiento. Colocación del aislamiento. Fijación del aislamiento. Resolución de puntos singulares. Sellado de juntas y uniones.
Criterio de medición de proyecto: Superficie medida según documentación gráfica de Proyecto.
Criterio de medición de obra: Se medirá la superficie realmente ejecutada según especificaciones de Proyecto.

| Código | Ud | Descripción | Rendimiento | Precio | Importe |
|---|---|---|---|---|---|
| mt16ptc030e | m² | Complejo multicapa, de 20 mm de espesor, 7,4 kg/m² de masa superficial, formado por un fieltro textil de 16 mm de espesor adherido térmicamente a una lámina viscoelástica de alta densidad de 4 mm de espesor; con 57 dB de índice global de reducción acústica, Rw. (material) | 1.05 | 12.04 | 12.64 |
| mt16aaa020kc | Ud | Fijación mecánica para paneles aislantes de complejo multicapa, colocados directamente sobre la superficie soporte. (material) | 5.25 | 0.13 | 0.68 |
| mt16pnc010a | m | Cinta viscoelástica autoadhesiva, con autoprotección de aluminio, de 50 mm de anchura y de 1,5 mm de espesor, para sellado de juntas. (material) | 0.44 | 0.8 | 0.35 |
| mo054 | h | Oficial 1ª montador de aislamientos. | 0.03 | 22 | 0.66 |
| mo101 | h | Ayudante montador de aislamientos. | 0.015 | 20.34 | 0.31 |
| %0200 | % | Costes directos complementarios | 2 % | 14.64 | 0.29 |
|  |  | Total |  |  | 14.93 |

Datos técnicos: Coste energético 298.59 MJ; Emisión de CO2 9.32 kg

**NIA021** m² Impermeabilización de depósitos de agua, balsas o piscinas, con mortero.
Precio: 18.73
Impermeabilización de depósito de agua constituido por muro de superficie lisa de hormigón, elementos prefabricados de hormigón o revocos de mortero rico en cemento, con mortero cementoso impermeabilizante flexible bicomponente, color gris, textura lisa, a base de resinas sintéticas, cemento especial y áridos seleccionados, resistencia a presión hidrostática positiva de 9 bar y a presión hidrostática negativa de 3 bar, con resistencia a la penetración de raíces, con certificado de potabilidad, aplicado con brocha en dos o más capas sobre el soporte humedecido, hasta conseguir un espesor mínimo total de 2 mm.
Criterio de valoración económica: El precio no incluye la impermeabilización de esquinas y encuentros.
Incluye: Humectación del soporte. Extendido de una primera capa sobre el soporte humedecido. Secado. Extendido de una segunda capa con la misma consistencia que la primera. Repasos y limpieza final. Curado.
Criterio de medición de proyecto: Superficie medida según documentación gráfica de Proyecto.
Criterio de medición de obra: Se medirá la superficie realmente ejecutada según especificaciones de Proyecto.

| Código | Ud | Descripción | Rendimiento | Precio | Importe |
|---|---|---|---|---|---|
| mt09lid020e | kg | Mortero cementoso impermeabilizante flexible bicomponente, color gris, textura lisa, a base de resinas sintéticas, cemento especial y áridos seleccionados, resistencia a presión hidrostática positiva de 9 bar y a presión hidrostática negativa de 3 bar, con resistencia a la penetración de raíces, con certificado de potabilidad, según UNE-EN 1504-2. (material) | 3 | 4.73 | 14.19 |
| mo032 | h | Oficial 1ª aplicador de productos impermeabilizantes. (mano de obra) | 0.1 | 21.41 | 2.14 |
| mo070 | h | Ayudante aplicador de productos impermeabilizantes. (mano de obra) | 0.1 | 20.34 | 2.03 |
| %0200 | % | Costes directos complementarios | 2 % | 18.36 | 0.37 |
|  |  | Total |  |  | 18.73 |

Datos técnicos: Coste energético 12.02 MJ; Emisión de CO2 1.18 kg

**NIJ020** m Sellado de junta de dilatación con masilla elástica.
Precio: 6.41
Sellado de junta de dilatación de 10 mm de anchura, en paramento horizontal exterior, con masilla elastómera monocomponente a base de poliuretano, de color blanco, sobre cordón de polietileno expandido de celdas cerradas, de sección circular de 15 mm de diámetro; acabado mediante alisado del material con espátula.
Incluye: Limpieza del soporte. Protección de la superficie contigua a la junta. Relleno del fondo de la junta. Aplicación de la masilla.
Criterio de medición de proyecto: Longitud medida según documentación gráfica de Proyecto.
Criterio de medición de obra: Se medirá la longitud realmente ejecutada según especificaciones de Proyecto.

| Código | Ud | Descripción | Rendimiento | Precio | Importe |
|---|---|---|---|---|---|
| mt15bas010c | m | Cordón de polietileno expandido de celdas cerradas, de sección circular de 15 mm de diámetro, para el relleno de fondo de junta. (material) | 1 | 0.08 | 0.08 |
| mt15bas030a | Ud | Cartucho de masilla elastómera monocomponente a base de poliuretano, de color blanco, de 600 ml, tipo F-25 HM según UNE-EN ISO 11600, de alta adherencia y de endurecimiento rápido, con elevadas propiedades elásticas, resistencia a la intemperie, al envejecimiento y a los rayos UV, apta para estar en contacto con agua potable, dureza Shore A aproximada de 35 y alargamiento en rotura > 600%, según UNE-EN ISO 11600. (material) | 0.25 | 6.38 | 1.60 |
| mo112 | h | Peón especializado construcción. | 0.225 | 20.43 | 4.60 |
| %0200 | % | Costes directos complementarios | 2 % | 6.28 | 0.13 |
|  |  | Total |  |  | 6.41 |

**QAA012** m² Cubierta plana transitable, no ventilada, tipo convencional, con solado fijo, para tráfico peatonal público. Impermeabilización
Precio: 111.38
Cubierta plana transitable, no ventilada, con solado fijo, tipo convencional, pendiente del 1% al 5%, para tráfico peatonal público. FORMACIÓN DE PENDIENTES: mediante encintado de limatesas, limahoyas y juntas con maestras de ladrillo cerámico hueco doble y capa de arcilla expandida, vertida en seco y consolidada en su superficie con lechada de cemento, proporcionando una resistencia a compresión de 1 MPa y con una conductividad térmica de 0,087 W/(mK), con espesor medio de 10 cm; con capa de regularización de mortero de cemento, industrial, M-5 de 4 cm de espesor, acabado fratasado; AISLAMIENTO TÉRMICO: panel rígido de lana mineral hidrofugada; CAPA SEPARADORA BAJO CAPA DE REFUERZO: geotextil no tejido compuesto por fibras de poliéster unidas por agujeteado, Rooftex V 120 "SOPREMA", (120 g/m²); CAPA DE REFUERZO: mortero de cemento CEM II/B-P 32,5 N tipo M-10 de 4 cm de espesor; IMPERMEABILIZACIÓN: tipo bicapa, adherida, compuesta por una lámina de betún modificado con elastómero SBS, LBM(SBS)-30-FP, Morterplas SBS FM 3 KG "SOPREMA" y una lámina de betún modificado con elastómero SBS, LBM(SBS)-30-FP, Morterplas SBS FM 3 KG "SOPREMA", totalmente adheridas con soplete, sin coincidir sus juntas; CAPA SEPARADORA BAJO PROTECCIÓN: geotextil no tejido compuesto por fibras de poliéster unidas por agujeteado, Rooftex V 200 "SOPREMA", (200 g/m²); CAPA DE PROTECCIÓN: pavimento de baldosas cerámicas de gres rústico, 20x20 cm colocadas en capa fina con adhesivo cementoso de fraguado normal, C1 sin ninguna característica adicional, color gris, sobre una capa de regularización de mortero de cemento, industrial, M-5, de 4 cm de espesor, rejuntadas con mortero de juntas cementoso mejorado, con absorción de agua reducida y resistencia elevada a la abrasión tipo CG 2 W A, color blanco, para juntas de 2 a 15 mm. Incluso crucetas de PVC.
Criterio de valoración económica: El precio no incluye la ejecución y el sellado de las juntas ni la ejecución de remates en los encuentros con paramentos y desagües.
Incluye: Replanteo de los puntos singulares. Replanteo de las pendientes y trazado de limatesas, limahoyas y juntas. Formación de pendientes mediante encintado de limatesas, limahoyas y juntas con maestras de ladrillo. Relleno de juntas con poliestireno expandido. Vertido en seco de la arcilla expandida hasta alcanzar el nivel de coronación de las maestras, y consolidación con lechada de cemento. Vertido, extendido y regleado del mortero de regularización. Revisión de la superficie base en la que se realiza la fijación del aislamiento de acuerdo con las exigencias de la técnica a emplear. Corte, ajuste y colocación del aislamiento. Limpieza y preparación de la superficie. Colocación de la impermeabilización. Colocación de la capa separadora bajo protección. Vertido, extendido y regleado del material de agarre o nivelación. Replanteo de las juntas del pavimento. Replanteo del pavimento y fajeado de juntas y puntos singulares. Colocación de las baldosas con junta abierta. Sellado de juntas de pavimento y perimetrales. Rejuntado del pavimento.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3 | 0.29 | 0.87 |
| mt01arl030a | m³ | Arcilla expandida, suministrada en sacos, según UNE-EN 13055-1. (material) | 0.1 | 140.28 | 14.03 |
| mt09lec020b | m³ | Lechada de cemento CEM II/B-P 32,5 N 1/3. (material) | 0.01 | 112.6 | 1.13 |
| mt16pea020b | m² | Panel rígido de poliestireno expandido, según UNE-EN 13163, mecanizado lateral recto, de 20 mm de espesor, resistencia térmica 0,55 m²K/W, conductividad térmica 0,036 W/(mK), para junta de dilatación. (material) | 0.01 | 1.34 | 0.01 |
| mt08aaa010a | m³ | Agua. | 0.027 | 1.5 | 0.04 |
| mt09mif010ca | t | Mortero industrial para albañilería, de cemento, color gris, categoría M-5 (resistencia a compresión 5 N/mm²), suministrado en sacos, según UNE-EN 998-2. (material) | 0.15 | 53.48 | 8.02 |
| mt16lrc010ac | m² | Panel rígido de lana mineral hidrofugada, según UNE-EN 13162, de 50 mm de espesor, resistencia térmica >= 1,3 m²K/W, conductividad térmica 0,038 W/(mK), Euroclase A1 de reacción al fuego según UNE-EN 13501-1. (material) | 1.05 | 19.01 | 19.96 |
| mt14gso020gba | m² | Geotextil no tejido compuesto por fibras de poliéster unidas por agujeteado, Rooftex V 120 "SOPREMA", con una resistencia a la tracción longitudinal de 1,22 kN/m, una resistencia a la tracción transversal de 1,44 kN/m, una apertura de cono al ensayo de perforación dinámica según UNE-EN ISO 13433 inferior a 45 mm, resistencia CBR a punzonamiento 0,3 kN y una masa superficial de 120 g/m². (material) | 1.05 | 0.51 | 0.54 |
| mt09mor010e | m³ | Mortero de cemento CEM II/B-P 32,5 N tipo M-10, confeccionado en obra con 380 kg/m³ de cemento y una proporción en volumen 1/4. | 0.04 | 133.3 | 5.33 |
| mt14lds010bj | m² | Lámina de betún modificado con elastómero SBS, LBM(SBS)-30-FP, Morterplas SBS FM 3 KG "SOPREMA", masa nominal 3 kg/m², con armadura de fieltro de poliéster reforzado y estabilizado de 180 g/m², de superficie no protegida. Según UNE-EN 13707. (material) | 2.2 | 3.51 | 7.72 |
| mt14gso020ifd | m² | Geotextil no tejido compuesto por fibras de poliéster unidas por agujeteado, Rooftex V 200 "SOPREMA", con una resistencia a la tracción longitudinal de 2,25 kN/m, una resistencia a la tracción transversal de 2,75 kN/m, una apertura de cono al ensayo de perforación dinámica según UNE-EN ISO 13433 inferior a 36 mm, resistencia CBR a punzonamiento 0,51 kN y una masa superficial de 200 g/m². (material) | 1.05 | 0.73 | 0.77 |
| mt09mcr021g | kg | Adhesivo cementoso de fraguado normal, C1, según UNE-EN 12004, color gris. (material) | 4 | 0.35 | 1.40 |
| mt18bcr010he800 | m² | Baldosa cerámica de gres rústico, 20x20 cm, 8,00€/m², capacidad de absorción de agua 3%<=E<6%, grupo AII, según UNE-EN 14411, resistencia al deslizamiento Rd>45 según UNE 41901 EX, resbaladicidad clase 3 según CTE. (material) | 1.05 | 8 | 8.40 |
| mt18acc050b | Ud | Crucetas de PVC para separación entre 3 y 15 mm. | 14 | 0.03 | 0.42 |
| mt18rcr010a300 | m | Rodapié cerámico de gres rústico, de 7 cm de anchura, 3,00€/m. (material) | 0.4 | 3 | 1.20 |
| mt09mcp020fE | kg | Mortero de juntas cementoso mejorado, con absorción de agua reducida y resistencia elevada a la abrasión, tipo CG2 W A, según UNE-EN 13888, color blanco, para juntas de 2 a 15 mm, a base de cemento de alta resistencia, cuarzo, aditivos especiales, pigmentos y resinas sintéticas, para rejuntado de todo tipo de piezas cerámicas. (material) | 0.05 | 0.78 | 0.04 |
| mo020 | h | Oficial 1ª construcción. | 0.09 | 21.41 | 1.93 |
| mo113 | h | Peón ordinario construcción. | 0.69 | 20.1 | 13.87 |
| mo029 | h | Oficial 1ª aplicador de láminas impermeabilizantes. | 0.21 | 21.41 | 4.50 |
| mo067 | h | Ayudante aplicador de láminas impermeabilizantes. | 0.21 | 20.34 | 4.27 |
| mo054 | h | Oficial 1ª montador de aislamientos. | 0.05 | 22 | 1.10 |
| mo101 | h | Ayudante montador de aislamientos. | 0.05 | 20.34 | 1.02 |
| mo023 | h | Oficial 1ª solador. | 0.4 | 21.41 | 8.56 |
| mo061 | h | Ayudante solador. | 0.2 | 20.34 | 4.07 |
| %0200 | % | Costes directos complementarios | 2 % | 109.20 | 2.18 |
|  |  | Total |  |  | 111.38 |

Datos técnicos: Coste energético 1832.72 MJ; Emisión de CO2 94.03 kg

**QAB022** m² TP-01-01.2 Cubierta plana transitable, no ventilada, con solado fijo, tipo invertida, para tráfico peatonal privado. Impermeabil
Precio: 92.65
Cubierta plana transitable, no ventilada, con solado fijo, tipo invertida, pendiente del 1% al 5%, para tráfico peatonal privado. FORMACIÓN DE PENDIENTES: mediante encintado de limatesas, limahoyas y juntas con maestras de ladrillo cerámico hueco doble y capa de hormigón ligero, de resistencia a compresión 2,0 MPa y 690 kg/m³ de densidad, confeccionado en obra con arcilla expandida y cemento gris, con espesor medio de 10 cm; con capa de regularización de mortero de cemento, industrial, M-5 de 2 cm de espesor, acabado fratasado; IMPERMEABILIZACIÓN: tipo bicapa, adherida, compuesta por lámina de betún modificado con elastómero SBS, LBM(SBS)-40-FP, Morterplas SBS FP 4 KG "SOPREMA", previa imprimación con emulsión asfáltica aniónica sin cargas tipo EA Emufal Primer, "SOPREMA", y lámina de betún modificado con elastómero SBS, LBM(SBS)-40-FP, Morterplas SBS FP 4 KG "SOPREMA" adherida a la anterior con soplete, sin coincidir sus juntas; CAPA SEPARADORA BAJO AISLAMIENTO: geotextil no tejido compuesto por fibras de poliéster unidas por agujeteado, Rooftex V 120 "SOPREMA", (120 g/m²); AISLAMIENTO TÉRMICO: panel rígido de poliestireno extruido, Sopra XPS SL "SOPREMA", según UNE-EN 13164, de superficie lisa y mecanizado lateral a media madera, de 80 mm de espesor, resistencia a compresión >= 300 kPa; CAPA SEPARADORA BAJO CAPA DE REFUERZO: geotextil no tejido compuesto por fibras de poliéster unidas por agujeteado, Rooftex V 120 "SOPREMA", (120 g/m²); CAPA DE REFUERZO: mortero de cemento CEM II/B-P 32,5 N tipo M-10 de 4 cm de espesor; CAPA SEPARADORA BAJO PROTECCIÓN: geotextil no tejido compuesto por fibras de poliéster unidas por agujeteado, Rooftex V 200 "SOPREMA", (200 g/m²); CAPA DE PROTECCIÓN: pavimento de baldosín catalán mate o natural, 13x13 cm colocado en capa fina con adhesivo cementoso mejorado, C2 sin ninguna característica adicional, color gris, sobre una capa de regularización de mortero de cemento, industrial, M-5, de 4 cm de espesor, rejuntado con mortero de juntas cementoso mejorado, con absorción de agua reducida y resistencia elevada a la abrasión tipo CG 2 W A, color blanco, para juntas de 2 a 15 mm.
Criterio de valoración económica: El precio no incluye la ejecución y el sellado de las juntas ni la ejecución de remates en los encuentros con paramentos y desagües.
Incluye: Replanteo de los puntos singulares. Replanteo de las pendientes y trazado de limatesas, limahoyas y juntas. Formación de pendientes mediante encintado de limatesas, limahoyas y juntas con maestras de ladrillo. Relleno de juntas con poliestireno expandido. Vertido y regleado del hormigón ligero hasta alcanzar el nivel de coronación de las maestras. Vertido, extendido y regleado del mortero de regularización. Limpieza y preparación de la superficie. Aplicación de la emulsión asfáltica. Colocación de la impermeabilización. Colocación de la capa separadora bajo aislamiento. Revisión de la superficie base en la que se realiza la fijación del aislamiento de acuerdo con las exigencias de la técnica a emplear. Corte, ajuste y colocación del aislamiento. Colocación de la capa separadora bajo capa de refuerzo. Ejecución de la base de mortero. Colocación de la capa separadora bajo protección. Vertido, extendido y regleado del material de agarre o nivelación. Replanteo de las juntas del pavimento. Replanteo del pavimento y fajeado de juntas y puntos singulares. Colocación de las baldosas con junta abierta. Sellado de juntas de pavimento y perimetrales. Rejuntado del pavimento.
Criterio de medición de proyecto: Superficie medida en proyección horizontal, según documentación gráfica de Proyecto, desde las caras interiores de los antepechos o petos perimetrales que la limitan.
Criterio de medición de obra: Se medirá, en proyección horizontal, la superficie realmente ejecutada según especificaciones de Proyecto, desde las caras interiores de los antepechos o petos perimetrales que la limitan.

| Código | Ud | Descripción | Rendimiento | Precio | Importe |
|---|---|---|---|---|---|
| mt08aaa010a | m³ | Agua. | 0.025 | 1.5 | 0.04 |
| mt16pea020b | m² | Panel rígido de poliestireno expandido, según UNE-EN 13163, mecanizado lateral recto, de 20 mm de espesor, resistencia térmica 0 | 0.01 | 1.34 | 0.01 |
| mt09mif010ca | t | Mortero industrial para albañilería, de cemento, color gris, categoría M-5 (resistencia a compresión 5 N/mm²), suministrado en s | 0.113 | 53.48 | 6.04 |
| mt14lds010bm | m² | Lámina de betún modificado con elastómero SBS, LBM(SBS)-40-FP, Morterplas SBS FP 4 KG "SOPREMA", masa nominal 4 kg/m², con armadura de fieltro de poliéster reforzado y estabilizado de 160 g/m², de superficie no protegida. Según UNE-EN 13707. (material) | 2.2 | 4.55 | 10.01 |
| mt14ies010h | kg | Emulsión asfáltica aniónica sin cargas tipo EA Emufal Primer, "SOPREMA", según UNE 104231. (material) | 0.3 | 1.65 | 0.50 |
| mt14gso020gba | m² | Geotextil no tejido compuesto por fibras de poliéster unidas por agujeteado, Rooftex V 120 "SOPREMA", con una resistencia a la t | 2.1 | 0.51 | 1.07 |
| mt16pxs010mec | m² | Panel rígido de poliestireno extruido, Sopra XPS SL "SOPREMA", según UNE-EN 13164, de superficie lisa y mecanizado lateral a media madera, de 80 mm de espesor, resistencia a compresión >= 300 kPa, resistencia térmica 2,25 m²K/W, conductividad térmica 0,035 W/(mK), Euroclase E de reacción al fuego según UNE-EN 13501-1, con código de designación XPS-EN 13164-T1-CS(10/Y)300-DLT(2)5-DS(70,90)-WL(T)0,7-WD(V)3-CC(2/1,5/50)130-FTCD1. (material) | 1.05 | 13.8 | 14.49 |
| mt09mor010e | m³ | Mortero de cemento CEM II/B-P 32,5 N tipo M-10, confeccionado en obra con 380 kg/m³ de cemento y una proporción en volumen 1/4. | 0.04 | 133.3 | 5.33 |
| mt14gso020ifd | m² | Geotextil no tejido compuesto por fibras de poliéster unidas por agujeteado, Rooftex V 200 "SOPREMA", con una resistencia a la t | 1.05 | 0.73 | 0.77 |
| mt09mcr021m | kg | Adhesivo cementoso mejorado, C2, según UNE-EN 12004, color gris. (material) | 4 | 0.41 | 1.64 |
| mt18bcb010ga800 | m² | Baldosín catalán, acabado mate o natural, 13x13 cm, capacidad de absorción de agua 6%<E<=10%, grupo AIIb, según UNE-EN | 1.05 | 8 | 8.40 |
| mt18acc050b | Ud | Crucetas de PVC para separación entre 3 y 15 mm. | 14 | 0.03 | 0.42 |
| mt18rcb010a300 | m | [VA ACA?]Rodapié cerámico de baldosín catalán, acabado mate o natural, de 7 cm de anchura (material) | 0.4 | 3 | 1.20 |
| mt09mcp020fE | kg | Mortero de juntas cementoso mejorado, con absorción de agua reducida y resistencia elevada a la abrasión, tipo CG2 W A, según UN | 0.08 | 0.78 | 0.06 |
| mq06hor010 | h | Hormigonera eléctrica con una capacidad de amasado de 160 l. (maquinaria) | 0.063 | 3.45 | 0.22 |
| mo020 | h | Oficial 1ª construcción. | 0.15 | 21.41 | 3.21 |
| mo113 | h | Peón ordinario construcción. | 0.65 | 20.1 | 13.07 |
| mo029 | h | Oficial 1ª aplicador de láminas impermeabilizantes. | 0.23 | 21.41 | 4.92 |
| mo067 | h | Ayudante aplicador de láminas impermeabilizantes. | 0.23 | 20.34 | 4.68 |
| mo054 | h | Oficial 1ª montador de aislamientos. | 0.05 | 22 | 1.10 |
| mo101 | h | Ayudante montador de aislamientos. | 0.05 | 20.34 | 1.02 |
| mo023 | h | Oficial 1ª solador. | 0.4 | 21.41 | 8.56 |
| mo061 | h | Ayudante solador. | 0.2 | 20.34 | 4.07 |
| %0200 | % | Costes directos complementarios | 2 % | 90.83 | 1.82 |
|  |  | Total |  |  | 92.65 |

Datos técnicos: Coste energético 925.53 MJ; Emisión de CO2 50.65 kg

**QAC022** m² Cubierta plana transitable, no ventilada, con solado fijo, tipo invertida, para tráfico rodado. Impermeabilización con láminas a
Precio: 90.72
Cubierta plana transitable, no ventilada, con solado fijo, tipo invertida, pendiente del 1% al 15%, para tráfico rodado. FORMACIÓN DE PENDIENTES: mediante encintado de limatesas, limahoyas y juntas con maestras de ladrillo cerámico hueco doble y capa de hormigón ligero, de resistencia a compresión 2,0 MPa y 690 kg/m³ de densidad, confeccionado en obra con arcilla expandida y cemento gris, con espesor medio de 10 cm; con capa de regularización de mortero de cemento, industrial, M-5 de 2 cm de espesor, acabado fratasado; IMPERMEABILIZACIÓN: tipo bicapa, adherida, compuesta por lámina de betún modificado con elastómero SBS, LBM(SBS)-40-FP, Morterplas SBS FP 4 KG "SOPREMA" y lámina de betún modificado con elastómero SBS, LBM(SBS)-30-FV, Morterplas SBS FV 3 KG "SOPREMA", previa imprimación con emulsión asfáltica aniónica sin cargas tipo EA Emufal Primer, "SOPREMA"; CAPA SEPARADORA BAJO AISLAMIENTO: geotextil no tejido compuesto por fibras de poliéster unidas por agujeteado, Rooftex V 120 "SOPREMA", (120 g/m²); AISLAMIENTO TÉRMICO: panel rígido de poliestireno extruido, de superficie lisa y mecanizado lateral a media madera, de 40 mm de espesor, resistencia a compresión >= 500 kPa; CAPA SEPARADORA BAJO PROTECCIÓN: geotextil no tejido compuesto por fibras de poliéster unidas por agujeteado, Rooftex V 200 "SOPREMA", (200 g/m²); CAPA DE PROTECCIÓN: pavimento de hormigón armado, con hormigón hormigón HA-25/B/12/XC2 fabricado en central, de 10 cm de espesor, armado con malla electrosoldada ME 20x20 Ø 5-5 B 500 T 6x2,20 UNE-EN 10080, colocado sobre una capa de 4 cm de mortero de cemento CEM II/B-P 32,5 N tipo M-10 armado con malla electrosoldada ME 20x20 Ø 5-5 B 500 T 6x2,20 UNE-EN 10080.
Criterio de valoración económica: El precio no incluye la ejecución y el sellado de las juntas ni la ejecución de remates en los encuentros con paramentos y desagües.
Incluye: Replanteo de los puntos singulares. Replanteo de las pendientes y trazado de limatesas, limahoyas y juntas. Formación de pendientes mediante encintado de limatesas, limahoyas y juntas con maestras de ladrillo. Relleno de juntas con poliestireno expandido. Vertido y regleado del hormigón ligero hasta alcanzar el nivel de coronación de las maestras. Vertido, extendido y regleado del mortero de regularización. Limpieza y preparación de la superficie. Aplicación de la emulsión asfáltica. Colocación de la impermeabilización. Revisión de la superficie base en la que se realiza la fijación del aislamiento de acuerdo con las exigencias de la técnica a emplear. Corte, ajuste y colocación del aislamiento. Colocación de la capa separadora bajo protección. Ejecución de la base de mortero armado. Extendido, reglado, vibrado y curado del hormigón en capa de rodadura.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según U | 3 | 0.29 | 0.87 |
| mt01arl030b | m³ | Arcilla expandida, suministrada en sacos Big Bag, según UNE-EN 13055-1. (material) | 0.105 | 118 | 12.39 |
| mt08cem011a | kg | Cemento Portland CEM II/B-L 32,5 R, color gris, en sacos, según UNE-EN 197-1. (material) | 20 | 0.1 | 2.00 |
| mt08aaa010a | m³ | Agua. | 0.012 | 1.5 | 0.02 |
| mt16pea020b | m² | Panel rígido de poliestireno expandido, según UNE-EN 13163, mecanizado lateral recto, de 20 mm de espesor, resistencia térmica 0 | 0.01 | 1.34 | 0.01 |
| mt09mif010ca | t | Mortero industrial para albañilería, de cemento, color gris, categoría M-5 (resistencia a compresión 5 N/mm²), suministrado en s | 0.038 | 53.48 | 2.03 |
| mt14lds010bm | m² | Lámina de betún modificado con elastómero SBS, LBM(SBS)-40-FP, Morterplas SBS FP 4 KG "SOPREMA", masa nominal 4 kg/m², con armad | 1.1 | 4.55 | 5.01 |
| mt14lds010bb | m² | Lámina de betún modificado con elastómero SBS, LBM(SBS)-30-FV, Morterplas SBS FV 3 KG "SOPREMA", masa nominal 3 kg/m², con armadura de fieltro de fibra de vidrio de 60 g/m², de superficie no protegida. Según UNE-EN 13707. (material) | 1.1 | 3.2 | 3.52 |
| mt14ies010h | kg | Emulsión asfáltica aniónica sin cargas tipo EA Emufal Primer, "SOPREMA", según UNE 104231. | 0.3 | 1.65 | 0.50 |
| mt14gso020gba | m² | Geotextil no tejido compuesto por fibras de poliéster unidas por agujeteado, Rooftex V 120 "SOPREMA", con una resistencia a la t | 1.05 | 0.51 | 0.54 |
| mt16pxa010baq | m² | Panel rígido de poliestireno extruido, según UNE-EN 13164, de superficie lisa y mecanizado lateral a media madera, de 40 mm de espesor, resistencia a compresión >= 500 kPa, resistencia térmica 1,2 m²K/W, conductividad térmica 0,034 W/(mK), Euroclase E de reacción al fuego según UNE-EN 13501-1, con código de designación XPS-EN 13164-T1-CS(10/Y)500-DLT(2)5-DS(70,90)-WL(T)0,7-WD(V)3-FTCD1. (material) | 1.05 | 9.26 | 9.72 |
| mt14gso020ifd | m² | Geotextil no tejido compuesto por fibras de poliéster unidas por agujeteado, Rooftex V 200 "SOPREMA", con una resistencia a la t | 1.05 | 0.73 | 0.77 |
| mt07ame010d | m² | Malla electrosoldada ME 20x20 Ø 5-5 B 500 T 6x2,20 UNE-EN 10080. | 2.1 | 2.52 | 5.29 |
| mt09mor010e | m³ | Mortero de cemento CEM II/B-P 32,5 N tipo M-10, confeccionado en obra con 380 kg/m³ de cemento y una proporción en volumen 1/4. | 0.04 | 133.3 | 5.33 |
| mt10haf010ctmm | m³ | [REVISAR VA ESTE Y MORTERO?]Hormigón HA-25/B/12/XC2, fabricado en central. (material) | 0.105 | 90.2 | 9.47 |
| mt01arp070 | t | [REVISAR]Polvo de cuarzo de color gris. (material) | 0.004 | 460.72 | 1.84 |
| mq04dua020b | h | Dumper de descarga frontal de 2 t de carga útil. (maquinaria) | 0.019 | 10.38 | 0.20 |
| mq06vib020 | h | Regla vibrante de 3 m. | 0.016 | 5.23 | 0.08 |
| mq06fra010 | h | Fratasadora mecánica de hormigón. (maquinaria) | 0.009 | 5.68 | 0.05 |
| mq06hor010 | h | Hormigonera eléctrica con una capacidad de amasado de 160 l. | 0.063 | 3.45 | 0.22 |
| mo020 | h | Oficial 1ª construcción. | 0.369 | 21.41 | 7.90 |
| mo113 | h | Peón ordinario construcción. | 0.512 | 20.1 | 10.29 |
| mo029 | h | Oficial 1ª aplicador de láminas impermeabilizantes. | 0.21 | 21.41 | 4.50 |
| mo067 | h | Ayudante aplicador de láminas impermeabilizantes. | 0.21 | 20.34 | 4.27 |
| mo054 | h | Oficial 1ª montador de aislamientos. | 0.05 | 22 | 1.10 |
| mo101 | h | Ayudante montador de aislamientos. | 0.05 | 20.34 | 1.02 |
| %0200 | % | Costes directos complementarios | 2 % | 88.94 | 1.78 |
|  |  | Total |  |  | 90.72 |

Datos técnicos: Coste energético 1360.71 MJ; Emisión de CO2 92.22 kg

**QAE022** m² Cubierta plana transitable, no ventilada, con solado flotante sobre soportes, tipo invertida. Impermeabilización con láminas asf
Precio: 90.71
Cubierta plana transitable, no ventilada, con solado flotante sobre soportes, tipo invertida, pendiente del 1% al 5%, para tráfico peatonal privado. FORMACIÓN DE PENDIENTES: mediante encintado de limatesas, limahoyas y juntas con maestras de ladrillo cerámico hueco doble y capa de arcilla expandida, vertida en seco y consolidada en su superficie con lechada de cemento, proporcionando una resistencia a compresión de 1 MPa y con una conductividad térmica de 0,087 W/(mK), con espesor medio de 10 cm; con capa de regularización de mortero de cemento, industrial, M-5 de 4 cm de espesor, acabado fratasado; IMPERMEABILIZACIÓN: tipo bicapa, adherida, compuesta por lámina de betún modificado con elastómero SBS, LBM(SBS)-40-FP, Morterplas SBS FP 4 KG "SOPREMA", previa imprimación con emulsión asfáltica aniónica sin cargas tipo EA Emufal Primer, "SOPREMA", y lámina de betún modificado con elastómero SBS, LBM(SBS)-40-FP, Morterplas SBS FP 4 KG "SOPREMA" adherida a la anterior con soplete, sin coincidir sus juntas; CAPA SEPARADORA BAJO AISLAMIENTO: geotextil no tejido compuesto por fibras de poliéster unidas por agujeteado, Rooftex V 120 "SOPREMA", (120 g/m²); AISLAMIENTO TÉRMICO: panel rígido de poliestireno extruido, Sopra XPS SL "SOPREMA", según UNE-EN 13164, de superficie lisa y mecanizado lateral a media madera, de 40 mm de espesor, resistencia a compresión >= 300 kPa; CAPA SEPARADORA BAJO PROTECCIÓN: geotextil no tejido compuesto por fibras de poliéster unidas por agujeteado, Rooftex V 200 "SOPREMA", (200 g/m²); CAPA DE PROTECCIÓN: pavimento flotante de baldosas de cemento de 40x40 cm, apoyadas sobre soportes fijos "SOPREMA", de 8 mm.
Criterio de valoración económica: El precio no incluye la ejecución y el sellado de las juntas ni la ejecución de remates en los encuentros con paramentos y desagües.
Incluye: Replanteo de los puntos singulares. Replanteo de las pendientes y trazado de limatesas, limahoyas y juntas. Formación de pendientes mediante encintado de limatesas, limahoyas y juntas con maestras de ladrillo. Relleno de juntas con poliestireno expandido. Vertido en seco de la arcilla expandida hasta alcanzar el nivel de coronación de las maestras, y consolidación con lechada de cemento. Vertido, extendido y regleado del mortero de regularización. Limpieza y preparación de la superficie. Aplicación de la emulsión asfáltica. Colocación de la impermeabilización. Colocación de la capa separadora bajo aislamiento. Revisión de la superficie base en la que se realiza la fijación del aislamiento de acuerdo con las exigencias de la técnica a emplear. Corte, ajuste y colocación del aislamiento. Colocación de la capa separadora bajo protección. Replanteo del despiece del pavimento. Colocación de los soportes. Colocación de las baldosas con junta abierta.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según U | 3 | 0.29 | 0.87 |
| mt01arl030a | m³ | Arcilla expandida, suministrada en sacos, según UNE-EN 13055-1. | 0.1 | 140.28 | 14.03 |
| mt09lec020b | m³ | Lechada de cemento CEM II/B-P 32,5 N 1/3. | 0.01 | 112.6 | 1.13 |
| mt16pea020b | m² | Panel rígido de poliestireno expandido, según UNE-EN 13163, mecanizado lateral recto, de 20 mm de espesor, resistencia térmica 0 | 0.01 | 1.34 | 0.01 |
| mt08aaa010a | m³ | Agua. | 0.014 | 1.5 | 0.02 |
| mt09mif010ca | t | Mortero industrial para albañilería, de cemento, color gris, categoría M-5 (resistencia a compresión 5 N/mm²), suministrado en s | 0.075 | 53.48 | 4.01 |
| mt14lds010bm | m² | Lámina de betún modificado con elastómero SBS, LBM(SBS)-40-FP, Morterplas SBS FP 4 KG "SOPREMA", masa nominal 4 kg/m², con armad | 2.2 | 4.55 | 10.01 |
| mt14ies010h | kg | Emulsión asfáltica aniónica sin cargas tipo EA Emufal Primer, "SOPREMA", según UNE 104231. | 0.3 | 1.65 | 0.50 |
| mt14gso020gba | m² | Geotextil no tejido compuesto por fibras de poliéster unidas por agujeteado, Rooftex V 120 "SOPREMA", con una resistencia a la t | 2.1 | 0.51 | 1.07 |
| mt16pxs010mac | m² | Panel rígido de poliestireno extruido, Sopra XPS SL "SOPREMA", según UNE-EN 13164, de superficie lisa y mecanizado lateral a media madera, de 40 mm de espesor, resistencia a compresión >= 300 kPa, resistencia térmica 1,2 m²K/W, conductividad térmica 0,033 W/(mK), Euroclase E de reacción al fuego según UNE-EN 13501-1, con código de designación XPS-EN 13164-T1-CS(10/Y)300-DLT(2)5-DS(70,90)-WL(T)0,7-WD(V)3-CC(2/1,5/50)130-FTCD1. (material) | 1.05 | 6.9 | 7.25 |
| mt09mor010e | m³ | Mortero de cemento CEM II/B-P 32,5 N tipo M-10, confeccionado en obra con 380 kg/m³ de cemento y una proporción en volumen 1/4. | 0.04 | 133.3 | 5.33 |
| mt14gso020ifd | m² | Geotextil no tejido compuesto por fibras de poliéster unidas por agujeteado, Rooftex V 200 "SOPREMA", con una resistencia a la t | 1.05 | 0.73 | 0.77 |
| mt18acs010I | Ud | Soporte fijo "SOPREMA", de polipropileno, de color negro, con 2000 kg de capacidad mecánica a compresión, para altura de 8 mm. (material) | 7.5 | 0.83 | 6.23 |
| mt18bho010b | m² | Baldosa de cemento con acabado en garbancillo, de 40x40 cm. (material) | 1.05 | 8.13 | 8.54 |
| mo020 | h | Oficial 1ª construcción. | 0.27 | 21.41 | 5.78 |
| mo113 | h | Peón ordinario construcción. | 0.58 | 20.1 | 11.66 |
| mo029 | h | Oficial 1ª aplicador de láminas impermeabilizantes. | 0.23 | 21.41 | 4.92 |
| mo067 | h | Ayudante aplicador de láminas impermeabilizantes. | 0.23 | 20.34 | 4.68 |
| mo054 | h | Oficial 1ª montador de aislamientos. | 0.05 | 22 | 1.10 |
| mo101 | h | Ayudante montador de aislamientos. | 0.05 | 20.34 | 1.02 |
| %0200 | % | Costes directos complementarios | 2 % | 88.93 | 1.78 |
|  |  | Total |  |  | 90.71 |

Datos técnicos: Coste energético 1011.16 MJ; Emisión de CO2 54.64 kg

**QAG022** m² Cubierta plana transitable, no ventilada, con solado flotante aislante, tipo invertida. Impermeabilización con láminas asfáltica
Precio: 87.8
Cubierta plana transitable, no ventilada, con solado flotante aislante, tipo invertida, pendiente del 1% al 5%, para tráfico peatonal privado. FORMACIÓN DE PENDIENTES: mediante encintado de limatesas, limahoyas y juntas con maestras de ladrillo cerámico hueco doble y capa de hormigón ligero, de resistencia a compresión 2,0 MPa y 690 kg/m³ de densidad, confeccionado en obra con arcilla expandida y cemento gris, con espesor medio de 10 cm; con capa de regularización de mortero de cemento, industrial, M-5 de 2 cm de espesor, acabado fratasado; IMPERMEABILIZACIÓN: tipo bicapa, adherida, compuesta por lámina de betún modificado con elastómero SBS, LBM(SBS)-40-FP, Morterplas SBS FP 4 KG "SOPREMA", previa imprimación con emulsión asfáltica aniónica sin cargas tipo EA Emufal Primer, "SOPREMA", y lámina de betún modificado con elastómero SBS, LBM(SBS)-40-FP, Morterplas SBS FP 4 KG "SOPREMA" adherida a la anterior con soplete, sin coincidir sus juntas; CAPA SEPARADORA BAJO PROTECCIÓN: geotextil no tejido compuesto por fibras de poliéster unidas por agujeteado, Rooftex V 200 "SOPREMA", (200 g/m²); CAPA DE PROTECCIÓN Y AISLAMIENTO TÉRMICO: pavimento flotante de baldosas aislantes Texlosa R 80/35 "SOPREMA", formadas por 35 mm de mortero y 80 mm de poliestireno extruido, de 600x600 mm, color gris, acabado poroso, colocadas directamente sobre la capa separadora.
Criterio de valoración económica: El precio no incluye la ejecución y el sellado de las juntas ni la ejecución de remates en los encuentros con paramentos y desagües.
Incluye: Replanteo de los puntos singulares. Replanteo de las pendientes y trazado de limatesas, limahoyas y juntas. Formación de pendientes mediante encintado de limatesas, limahoyas y juntas con maestras de ladrillo. Relleno de juntas con poliestireno expandido. Vertido y regleado del hormigón ligero hasta alcanzar el nivel de coronación de las maestras. Vertido, extendido y regleado del mortero de regularización. Limpieza y preparación de la superficie. Aplicación de la emulsión asfáltica. Colocación de la impermeabilización. Colocación de la capa separadora bajo protección. Colocación del pavimento aislante.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según U | 3 | 0.29 | 0.87 |
| mt01arl030b | m³ | Arcilla expandida, suministrada en sacos Big Bag, según UNE-EN 13055-1. | 0.105 | 118 | 12.39 |
| mt08cem011a | kg | Cemento Portland CEM II/B-L 32,5 R, color gris, en sacos, según UNE-EN 197-1. | 20 | 0.1 | 2.00 |
| mt08aaa010a | m³ | Agua. | 0.012 | 1.5 | 0.02 |
| mt16pea020b | m² | Panel rígido de poliestireno expandido, según UNE-EN 13163, mecanizado lateral recto, de 20 mm de espesor, resistencia térmica 0 | 0.01 | 1.34 | 0.01 |
| mt09mif010ca | t | Mortero industrial para albañilería, de cemento, color gris, categoría M-5 (resistencia a compresión 5 N/mm²), suministrado en s | 0.038 | 53.48 | 2.03 |
| mt14lds010bm | m² | Lámina de betún modificado con elastómero SBS, LBM(SBS)-40-FP, Morterplas SBS FP 4 KG "SOPREMA", masa nominal 4 kg/m², con armad | 2.2 | 4.55 | 10.01 |
| mt14ies010h | kg | Emulsión asfáltica aniónica sin cargas tipo EA Emufal Primer, "SOPREMA", según UNE 104231. | 0.3 | 1.65 | 0.50 |
| mt14gso020ifd | m² | Geotextil no tejido compuesto por fibras de poliéster unidas por agujeteado, Rooftex V 200 "SOPREMA", con una resistencia a la t | 1.05 | 0.73 | 0.77 |
| 00231781 | m² | Texlosa R 80/35 (material) | 1.05 | 35.34 | 37.11 |
| mq06hor010 | h | Hormigonera eléctrica con una capacidad de amasado de 160 l. | 0.063 | 3.45 | 0.22 |
| mo020 | h | Oficial 1ª construcción. | 0.25 | 21.41 | 5.35 |
| mo113 | h | Peón ordinario construcción. | 0.3 | 20.1 | 6.03 |
| mo029 | h | Oficial 1ª aplicador de láminas impermeabilizantes. | 0.21 | 21.41 | 4.50 |
| mo067 | h | Ayudante aplicador de láminas impermeabilizantes. | 0.21 | 20.34 | 4.27 |
| %0200 | % | Costes directos complementarios | 2 % | 86.08 | 1.72 |
|  |  | Total |  |  | 87.8 |

Datos técnicos: Coste energético 892.19 MJ; Emisión de CO2 50.2 kg

**QDB022** m² Cubierta plana no transitable, no ventilada, con grava, tipo invertida. Impermeabilización con láminas asfálticas, tipo bicapa.
Precio: 65.29
Cubierta plana no transitable, no ventilada, con grava, tipo invertida, pendiente del 1% al 5%. FORMACIÓN DE PENDIENTES: mediante encintado de limatesas, limahoyas y juntas con maestras de ladrillo cerámico hueco doble y capa de arcilla expandida, vertida en seco y consolidada en su superficie con lechada de cemento, proporcionando una resistencia a compresión de 1 MPa y con una conductividad térmica de 0,087 W/(mK), con espesor medio de 10 cm; con capa de regularización de mortero de cemento, industrial, M-5 de 4 cm de espesor, acabado fratasado; IMPERMEABILIZACIÓN: tipo bicapa, adherida, compuesta por lámina de betún modificado con elastómero SBS, LBM(SBS)-30-FP, Morterplas SBS FM 3 KG "SOPREMA", previa imprimación con emulsión asfáltica aniónica sin cargas tipo EA Emufal Primer, "SOPREMA", y lámina de betún modificado con elastómero SBS, LBM(SBS)-30-FP, Morterplas SBS FM 3 KG "SOPREMA" adherida a la anterior con soplete, sin coincidir sus juntas; CAPA SEPARADORA BAJO AISLAMIENTO: geotextil no tejido compuesto por fibras de poliéster unidas por agujeteado, Rooftex V 120 "SOPREMA", (120 g/m²); AISLAMIENTO TÉRMICO: panel rígido de poliestireno extruido, Sopra XPS SL "SOPREMA", según UNE-EN 13164, de superficie lisa y mecanizado lateral a media madera, de 40 mm de espesor, resistencia a compresión >= 300 kPa; CAPA SEPARADORA BAJO PROTECCIÓN: geotextil no tejido compuesto por fibras de poliéster unidas por agujeteado, Rooftex V 200 "SOPREMA", (200 g/m²); CAPA DE PROTECCIÓN: Capa de cantos rodados lavados, con un espesor medio de 10 cm.
Criterio de valoración económica: El precio no incluye la ejecución y el sellado de las juntas ni la ejecución de remates en los encuentros con paramentos y desagües.
Incluye: Replanteo de los puntos singulares. Replanteo de las pendientes y trazado de limatesas, limahoyas y juntas. Formación de pendientes mediante encintado de limatesas, limahoyas y juntas con maestras de ladrillo. Relleno de juntas con poliestireno expandido. Vertido en seco de la arcilla expandida hasta alcanzar el nivel de coronación de las maestras, y consolidación con lechada de cemento. Vertido, extendido y regleado de la capa de mortero de regularización. Limpieza y preparación de la superficie. Aplicación de la emulsión asfáltica. Colocación de la impermeabilización. Colocación de la capa separadora bajo aislamiento. Revisión de la superficie base en la que se realiza la fijación del aislamiento de acuerdo con las exigencias de la técnica a emplear. Corte, ajuste y colocación del aislamiento. Colocación de la capa separadora bajo protección. Vertido y extendido de la capa de protección de grava.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según U | 3 | 0.29 | 0.87 |
| mt01arl030a | m³ | Arcilla expandida, suministrada en sacos, según UNE-EN 13055-1. | 0.1 | 140.28 | 14.03 |
| mt09lec020b | m³ | Lechada de cemento CEM II/B-P 32,5 N 1/3. | 0.01 | 112.6 | 1.13 |
| mt16pea020b | m² | Panel rígido de poliestireno expandido, según UNE-EN 13163, mecanizado lateral recto, de 20 mm de espesor, resistencia térmica 0 | 0.01 | 1.34 | 0.01 |
| mt08aaa010a | m³ | Agua. | 0.014 | 1.5 | 0.02 |
| mt09mif010ca | t | Mortero industrial para albañilería, de cemento, color gris, categoría M-5 (resistencia a compresión 5 N/mm²), suministrado en s | 0.075 | 53.48 | 4.01 |
| mt14lds010bj | m² | Lámina de betún modificado con elastómero SBS, LBM(SBS)-30-FP, Morterplas SBS FM 3 KG "SOPREMA", masa nominal 3 kg/m², con armad | 2.2 | 3.51 | 7.72 |
| mt14ies010h | kg | Emulsión asfáltica aniónica sin cargas tipo EA Emufal Primer, "SOPREMA", según UNE 104231. | 0.3 | 1.65 | 0.50 |
| mt14gso020gba | m² | Geotextil no tejido compuesto por fibras de poliéster unidas por agujeteado, Rooftex V 120 "SOPREMA", con una resistencia a la t | 1.05 | 0.51 | 0.54 |
| mt16pxs010mac | m² | Panel rígido de poliestireno extruido, Sopra XPS SL "SOPREMA", según UNE-EN 13164, de superficie lisa y mecanizado lateral a med | 1.05 | 6.9 | 7.25 |
| mt14gso020ifd | m² | Geotextil no tejido compuesto por fibras de poliéster unidas por agujeteado, Rooftex V 200 "SOPREMA", con una resistencia a la t | 1.05 | 0.73 | 0.77 |
| mt01arc010 | t | Cantos rodados lavados, de granulometría comprendida entre 16 y 32 mm. (material) | 0.18 | 21.65 | 3.90 |
| mo020 | h | Oficial 1ª construcción. | 0.165 | 21.41 | 3.53 |
| mo113 | h | Peón ordinario construcción. | 0.44 | 20.1 | 8.84 |
| mo029 | h | Oficial 1ª aplicador de láminas impermeabilizantes. | 0.21 | 21.41 | 4.50 |
| mo067 | h | Ayudante aplicador de láminas impermeabilizantes. | 0.21 | 20.34 | 4.27 |
| mo054 | h | Oficial 1ª montador de aislamientos. | 0.05 | 22 | 1.10 |
| mo101 | h | Ayudante montador de aislamientos. | 0.05 | 20.34 | 1.02 |
| %0200 | % | Costes directos complementarios | 2 % | 64.01 | 1.28 |
|  |  | Total |  |  | 65.29 |

Datos técnicos: Coste energético 730.76 MJ; Emisión de CO2 37.57 kg

**QDC022** m² Cubierta plana no transitable, no ventilada, ajardinada intensiva, tipo invertida. Impermeabilización con láminas asfálticas, ti
Precio: 103.09
Cubierta plana no transitable, no ventilada, ajardinada intensiva, tipo invertida, pendiente del 1% al 5%. FORMACIÓN DE PENDIENTES: mediante encintado de limatesas, limahoyas y juntas con maestras de ladrillo cerámico hueco doble y capa de arcilla expandida, vertida en seco y consolidada en su superficie con lechada de cemento, proporcionando una resistencia a compresión de 1 MPa y con una conductividad térmica de 0,087 W/(mK), con espesor medio de 10 cm; con capa de regularización de mortero de cemento, industrial, M-5 de 4 cm de espesor, acabado fratasado; IMPERMEABILIZACIÓN: tipo bicapa, adherida, compuesta por lámina de betún modificado con elastómero SBS, LBM(SBS)-40-FP, Sopralene Elite FP 4 KG "SOPREMA", previa imprimación con emulsión asfáltica aniónica sin cargas tipo EA Emufal Primer, "SOPREMA", y lámina de betún modificado con elastómero SBS, LBM(SBS)-40-FP, Sopralene Elite FP 4 KG Garden "SOPREMA" adherida a la anterior con soplete, sin coincidir sus juntas; CAPA SEPARADORA BAJO AISLAMIENTO: geotextil no tejido compuesto por fibras de poliéster unidas por agujeteado, Rooftex V 120 "SOPREMA", (120 g/m²); AISLAMIENTO TÉRMICO: panel rígido de poliestireno extruido, Sopra XPS SL "SOPREMA", según UNE-EN 13164, de superficie lisa y mecanizado lateral a media madera, de 80 mm de espesor, resistencia a compresión >= 300 kPa; CAPA SEPARADORA BAJO PROTECCIÓN: geotextil no tejido compuesto por fibras de poliéster unidas por agujeteado, Rooftex V 120 "SOPREMA", (120 g/m²); CAPA DRENANTE Y FILTRANTE: lámina drenante, filtrante y retenedora de agua de estructura nodular de poliestireno de alto impacto (HIPS), Drentex Impact 200 "SOPREMA", con nódulos de 12,5 mm de altura, con geotextil de polipropileno incorporado en una de sus caras; CAPA DE PROTECCIÓN: capa de tierra vegetal para plantación de 25 cm de espesor.
Criterio de valoración económica: El precio no incluye la ejecución y el sellado de las juntas ni la ejecución de remates en los encuentros con paramentos y desagües.
Incluye: Replanteo de los puntos singulares. Replanteo de las pendientes y trazado de limatesas, limahoyas y juntas. Formación de pendientes mediante encintado de limatesas, limahoyas y juntas con maestras de ladrillo. Relleno de juntas con poliestireno expandido. Vertido en seco de la arcilla expandida hasta alcanzar el nivel de coronación de las maestras, y consolidación con lechada de cemento. Vertido, extendido y regleado de la capa de mortero de regularización. Limpieza y preparación de la superficie. Aplicación de la emulsión asfáltica. Colocación de la impermeabilización. Colocación de la capa separadora bajo aislamiento. Revisión de la superficie base en la que se realiza la fijación del aislamiento de acuerdo con las exigencias de la técnica a emplear. Corte, ajuste y colocación del aislamiento. Colocación de la capa separadora bajo protección. Colocación de la capa drenante y filtrante. Extendido de la tierra vegetal.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según U | 3 | 0.29 | 0.87 |
| mt01arl030a | m³ | Arcilla expandida, suministrada en sacos, según UNE-EN 13055-1. | 0.1 | 140.28 | 14.03 |
| mt09lec020b | m³ | Lechada de cemento CEM II/B-P 32,5 N 1/3. | 0.01 | 112.6 | 1.13 |
| mt16pea020b | m² | Panel rígido de poliestireno expandido, según UNE-EN 13163, mecanizado lateral recto, de 20 mm de espesor, resistencia térmica 0 | 0.01 | 1.34 | 0.01 |
| mt08aaa010a | m³ | Agua. | 0.014 | 1.5 | 0.02 |
| mt09mif010ca | t | Mortero industrial para albañilería, de cemento, color gris, categoría M-5 (resistencia a compresión 5 N/mm²), suministrado en s | 0.075 | 53.48 | 4.01 |
| mt14lds010bs | m² | Lámina de betún modificado con elastómero SBS, LBM(SBS)-40-FP, Sopralene Elite FP 4 KG Garden "SOPREMA", masa nominal 4,8 kg/m², con armadura de fieltro de poliéster reforzado y estabilizado de 180 g/m², de superficie no protegida. Según UNE-EN 13707. (material) | 1.1 | 7.85 | 8.64 |
| mt14lds010bn | m² | Lámina de betún modificado con elastómero SBS, LBM(SBS)-40-FP, Sopralene Elite FP 4 KG "SOPREMA", masa nominal 4 kg/m², con armadura de fieltro de poliéster reforzado y estabilizado de 180 g/m², de superficie no protegida. Según UNE-EN 13707. (material) | 1.1 | 7.25 | 7.98 |
| mt14ies010h | kg | Emulsión asfáltica aniónica sin cargas tipo EA Emufal Primer, "SOPREMA", según UNE 104231. | 0.3 | 1.65 | 0.50 |
| mt14gso020gba | m² | Geotextil no tejido compuesto por fibras de poliéster unidas por agujeteado, Rooftex V 120 "SOPREMA", con una resistencia a la t | 2.1 | 0.51 | 1.07 |
| mt16pxs010mec | m² | Panel rígido de poliestireno extruido, Sopra XPS SL "SOPREMA", según UNE-EN 13164, de superficie lisa y mecanizado lateral a med | 1.05 | 13.8 | 14.49 |
| 00071291 | m² | Drentex Impact 200 (material) | 1.05 | 15.89 | 16.68 |
| mt01arj020 | m³ | Tierra vegetal para plantación, suministrada a granel. (material) | 0.25 | 19.5 | 4.88 |
| mo020 | h | Oficial 1ª construcción. | 0.098 | 21.41 | 2.10 |
| mo113 | h | Peón ordinario construcción. | 0.317 | 20.1 | 6.37 |
| mo029 | h | Oficial 1ª aplicador de láminas impermeabilizantes. | 0.252 | 21.41 | 5.40 |
| mo067 | h | Ayudante aplicador de láminas impermeabilizantes. | 0.252 | 20.34 | 5.13 |
| mo054 | h | Oficial 1ª montador de aislamientos. | 0.055 | 22 | 1.21 |
| mo101 | h | Ayudante montador de aislamientos. | 0.055 | 20.34 | 1.12 |
| mo040 | h | Oficial 1ª jardinero. (mano de obra) | 0.131 | 21.41 | 2.80 |
| mo115 | h | Peón jardinero. (mano de obra) | 0.131 | 20.1 | 2.63 |
| %0200 | % | Costes directos complementarios | 2 % | 101.07 | 2.02 |
|  |  | Total |  |  | 103.09 |

Datos técnicos: Coste energético 336.48 MJ; Emisión de CO2 27.29 kg

**QDE022** m² Cubierta plana no transitable, no ventilada, ajardinada extensiva, tipo invertida. Impermeabilización con láminas asfálticas, ti (03/10/2023)
Precio: 250.4
Cubierta plana no transitable, no ventilada, ajardinada extensiva (ecológica), tipo invertida, pendiente del 1% al 5%. FORMACIÓN DE PENDIENTES: mediante encintado de limatesas, limahoyas y juntas con maestras de ladrillo cerámico hueco doble y capa de arcilla expandida, vertida en seco y consolidada en su superficie con lechada de cemento, proporcionando una resistencia a compresión de 1 MPa y con una conductividad térmica de 0,087 W/(mK), con espesor medio de 10 cm; con capa de regularización de mortero de cemento, industrial, M-5 de 4 cm de espesor, acabado fratasado; IMPERMEABILIZACIÓN: tipo bicapa, adherida, compuesta por lámina de betún modificado con elastómero SBS, LBM(SBS)-40-FV, Elastophene Elite FV 4 KG "SOPREMA", previa imprimación con emulsión asfáltica aniónica sin cargas tipo EA Emufal Primer, "SOPREMA", y lámina de betún modificado con elastómero SBS, LBM(SBS)-40-FP, Sopralene Elite FP 4 KG Garden "SOPREMA" adherida a la anterior con soplete, sin coincidir sus juntas; CAPA SEPARADORA BAJO AISLAMIENTO: geotextil no tejido compuesto por fibras de poliéster unidas por agujeteado, Rooftex V 150 "SOPREMA", (150 g/m²); AISLAMIENTO TÉRMICO: panel rígido de poliestireno extruido, Sopra XPS SL "SOPREMA", según UNE-EN 13164, de superficie lisa y mecanizado lateral a media madera, de 40 mm de espesor, resistencia a compresión >= 300 kPa; CAPA SEPARADORA BAJO PROTECCIÓN: geotextil no tejido compuesto por fibras de poliéster unidas por agujeteado, Rooftex V 120 "SOPREMA", (120 g/m²); CAPA DRENANTE, FILTRANTE Y RETENEDORA DE AGUA: lámina drenante, filtrante y retenedora de agua de estructura nodular de poliestireno de alto impacto (HIPS), Drentex Impact Garden "SOPREMA", con nódulos de 12 mm de altura, con geotextil de polipropileno incorporado en ambas caras; CAPA DE PROTECCIÓN: capa de tepe Sopranature Sedum Mix Mat "SOPREMA", sobre base de sustrato orgánico Sopraflor Extensivo "SOPREMA" de 6 cm de espesor.
Criterio de valoración económica: El precio no incluye la ejecución y el sellado de las juntas ni la ejecución de remates en los encuentros con paramentos y desagües.
Incluye: Replanteo de los puntos singulares. Replanteo de las pendientes y trazado de limatesas, limahoyas y juntas. Formación de pendientes mediante encintado de limatesas, limahoyas y juntas con maestras de ladrillo. Relleno de juntas con poliestireno expandido. Vertido en seco de la arcilla expandida hasta alcanzar el nivel de coronación de las maestras, y consolidación con lechada de cemento. Vertido, extendido y regleado de la capa de mortero de regularización. Limpieza y preparación de la superficie. Aplicación de la emulsión asfáltica. Colocación de la impermeabilización. Colocación de la capa separadora bajo aislamiento. Revisión de la superficie base en la que se realiza la fijación del aislamiento de acuerdo con las exigencias de la técnica a emplear. Corte, ajuste y colocación del aislamiento. Colocación de la capa separadora bajo protección. Colocación de la capa drenante y retenedora de agua. Colocación de la capa filtrante. Extendido del sustrato. Colocación del tepe.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según U | 3 | 0.29 | 0.87 |
| mt01arl030a | m³ | Arcilla expandida, suministrada en sacos, según UNE-EN 13055-1. | 0.1 | 140.28 | 14.03 |
| mt09lec020b | m³ | Lechada de cemento CEM II/B-P 32,5 N 1/3. | 0.01 | 112.6 | 1.13 |
| mt16pea020b | m² | Panel rígido de poliestireno expandido, según UNE-EN 13163, mecanizado lateral recto, de 20 mm de espesor, resistencia térmica 0 | 0.01 | 1.34 | 0.01 |
| mt08aaa010a | m³ | Agua. | 0.014 | 1.5 | 0.02 |
| mt09mif010ca | t | Mortero industrial para albañilería, de cemento, color gris, categoría M-5 (resistencia a compresión 5 N/mm²), suministrado en s | 0.075 | 53.48 | 4.01 |
| mt14lds010bs | m² | Lámina de betún modificado con elastómero SBS, LBM(SBS)-40-FP, Sopralene Elite FP 4 KG Garden "SOPREMA", masa nominal 4,8 kg/m², | 1.1 | 7.85 | 8.64 |
| mt14lds010bf | m² | Lámina de betún modificado con elastómero SBS, LBM(SBS)-40-FV, Elastophene Elite FV 4 KG "SOPREMA", masa nominal 4 kg/m², con armadura de fieltro de fibra de vidrio de 90 g/m², de superficie no protegida. Según UNE-EN 13707. (material) | 1.1 | 5.93 | 6.52 |
| mt14ies010h | kg | Emulsión asfáltica aniónica sin cargas tipo EA Emufal Primer, "SOPREMA", según UNE 104231. | 0.3 | 1.65 | 0.50 |
| mt14gso020hda | m² | Geotextil no tejido compuesto por fibras de poliéster unidas por agujeteado, Rooftex V 150 "SOPREMA", con una resistencia a la tracción longitudinal de 1,52 kN/m, una resistencia a la tracción transversal de 1,88 kN/m, una apertura de cono al ensayo de perforación dinámica según UNE-EN ISO 13433 inferior a 42 mm, resistencia CBR a punzonamiento 0,335 kN y una masa superficial de 150 g/m². (material) | 1.05 | 0.6 | 0.63 |
| mt16pxs010mac | m² | Panel rígido de poliestireno extruido, Sopra XPS SL "SOPREMA", según UNE-EN 13164, de superficie lisa y mecanizado lateral a med | 1.05 | 6.9 | 7.25 |
| mt14gso020gba | m² | Geotextil no tejido compuesto por fibras de poliéster unidas por agujeteado, Rooftex V 120 "SOPREMA", con una resistencia a la t | 1.05 | 0.51 | 0.54 |
| 00071292 | m² | Drentex Impact Garden (material) | 1.05 | 18.98 | 19.93 |
| 00155878 | m³ | Sopraflor Extensivo - 100 l (material; 03/10/2023) | 0.6 | 169.2 | 101.52 |
| 00153457 | m² | Sopranature Sedum Mix Mat (material; 03/10/2023) | 1 | 40.95 | 40.95 |
| mo020 | h | Oficial 1ª construcción. | 0.098 | 21.41 | 2.10 |
| mo113 | h | Peón ordinario construcción. | 0.317 | 20.1 | 6.37 |
| mo029 | h | Oficial 1ª aplicador de láminas impermeabilizantes. | 0.361 | 21.41 | 7.73 |
| mo067 | h | Ayudante aplicador de láminas impermeabilizantes. | 0.361 | 20.34 | 7.34 |
| mo054 | h | Oficial 1ª montador de aislamientos. | 0.055 | 22 | 1.21 |
| mo101 | h | Ayudante montador de aislamientos. | 0.055 | 20.34 | 1.12 |
| mo040 | h | Oficial 1ª jardinero. | 0.315 | 21.41 | 6.74 |
| mo115 | h | Peón jardinero. | 0.315 | 20.1 | 6.33 |
| %0200 | % | Costes directos complementarios | 2 % | 245.49 | 4.91 |
|  |  | Total |  |  | 250.4 |

Datos técnicos: Coste energético 339.36 MJ; Emisión de CO2 30.17 kg

**QMB070** m² Cubierta plana transitable, no ventilada, con solado fijo, tipo convencional, sobre soporte continuo de madera. Impermeabilizaci
Precio: 152.33
Cubierta plana transitable, no ventilada, con solado fijo, tipo convencional, pendiente del 1% al 5%, para tráfico peatonal privado, sobre soporte continuo de madera, con aislamiento incorporado. CAPA SEPARADORA BAJO FORMACIÓN DE PENDIENTES: lámina de polietileno de alta densidad (PEAD/HDPE), de 0,75 mm de espesor y 705 g/m²; FORMACIÓN DE PENDIENTES: mediante encintado de limatesas, limahoyas y juntas con maestras de ladrillo cerámico hueco doble y capa de hormigón ligero, de resistencia a compresión 1,5 MPa y 480 kg/m³ de densidad, premezclado con arcilla expandida de granulometría entre 3 y 9 mm, cemento gris y aditivos, con espesor medio de 3 cm; IMPERMEABILIZACIÓN: tipo monocapa, no adherida, formada por una lámina de caucho sintético EPDM de alta densidad, de 1,2 mm de espesor, fijada al soporte en perímetro y juntas y solapes fijados con cinta autoadhesiva, de caucho sintético EPDM y 76 mm de anchura, previa aplicación de imprimación con base disolvente; CAPA SEPARADORA BAJO PROTECCIÓN: geotextil no tejido compuesto por fibras de poliéster unidas por agujeteado, Rooftex V 200 "SOPREMA", (200 g/m²); CAPA DE PROTECCIÓN: tarima para exterior, formada por tablas macizas de madera tecnológica (WPC) con fibras de madera y polietileno, de 20x127x2440 mm, una cara vista con textura de madera, fijadas con sistema de fijación oculta, sobre rastreles de madera de pino, con clase de uso 4 según UNE-EN 335 de 35x45 mm, separados entre ellos 300 mm y fijados con tacos metálicos expansivos y tirafondos a capa de regularización de mortero de cemento, industrial, M-5 de 3 cm de espesor, fratasada y limpia. Incluso clips y tornillos de acero inoxidable para sujeción de las tablas a los rastreles y cinta bituminosa impermeabilizante para protección de los rastreles.
Criterio de valoración económica: El precio no incluye la ejecución y el sellado de las juntas ni la ejecución de remates en los encuentros con paramentos y desagües.
Incluye: Replanteo de los puntos singulares. Replanteo de las pendientes y trazado de limatesas, limahoyas y juntas. Colocación de la capa separadora bajo formación de pendientes. Formación de pendientes mediante encintado de limatesas, limahoyas y juntas con maestras de ladrillo. Relleno de juntas con poliestireno expandido. Vertido y regleado del hormigón ligero hasta alcanzar el nivel de coronación de las maestras. Limpieza y preparación de la superficie. Colocación de la impermeabilización. Colocación de la capa separadora bajo protección. Vertido, extendido y regleado del mortero de regularización. Replanteo, nivelación y fijación de los rastreles. Colocación de la cinta bituminosa impermeabilizante sobre los rastreles. Colocación de las tablas de la primera hilada. Fijación de una hilada de clips sobre el rastrel. Presentación de las tablas de la segunda hilada. Encaje de los clips entre las tablas. Colocación y fijación de las sucesivas hiladas.
Criterio de medición de proyecto: Superficie medida en proyección horizontal, según documentación gráfica de Proyecto, desde las caras interiores de los antepechos o petos perimetrales que la limitan. No se ha incrementado la medición por roturas y recortes, ya que en la descomposición se ha considerado un 5% más de piezas.
Criterio de medición de obra: Se medirá, en proyección horizontal, la superficie realmente ejecutada según especificaciones de Proyecto, desde las caras interiores de los antepechos o petos perimetrales que la limitan.

| Código | Ud | Descripción | Rendimiento | Precio | Importe |
|---|---|---|---|---|---|
| mt15dag200a | m² | Lámina de polietileno de alta densidad (PEAD/HDPE), de 0,75 mm de espesor y 705 g/m², Euroclase E de reacción al fuego, según UNE-EN 13501-1. (material) | 1.05 | 2.92 | 3.07 |
| mt04lvc010c | Ud | Ladrillo cerámico hueco doble, para revestir, 24x11,5x9 cm, para uso en fábrica protegida (pieza P), densidad 780 kg/m³, según U | 3 | 0.29 | 0.87 |
| mt10hlw020a | m³ | Hormigón ligero, de resistencia a compresión 1,5 MPa y 480 kg/m³ de densidad, premezclado con arcilla expandida de granulometría entre 3 y 9 mm, cemento gris y aditivos. (material) | 0.03 | 210.9 | 6.33 |
| mt16pea020b | m² | Panel rígido de poliestireno expandido, según UNE-EN 13163, mecanizado lateral recto, de 20 mm de espesor, resistencia térmica 0 | 0.01 | 1.34 | 0.01 |
| mt15dan610a | m² | Lámina de caucho sintético EPDM de alta densidad, de 1,2 mm de espesor, con resistencia al envejecimiento y a los rayos UV. (material) | 1.1 | 15.41 | 16.95 |
| mt15dan630a | l | Imprimación con base disolvente, para limpieza de solapes en láminas de caucho sintético EPDM de alta densidad. (material) | 0.001 | 20.35 | 0.02 |
| mt15dan620a | m | Cinta autoadhesiva, de caucho sintético EPDM, 76 mm de anchura y 0,75 mm de espesor, para sellado de solapes en láminas de caucho sintético EPDM de alta densidad. (material) | 0.1 | 7.06 | 0.71 |
| mt14gso020ifd | m² | Geotextil no tejido compuesto por fibras de poliéster unidas por agujeteado, Rooftex V 200 "SOPREMA", con una resistencia a la t | 1.05 | 0.73 | 0.77 |
| mt09mor010c | m³ | Mortero de cemento CEM II/B-P 32,5 N tipo M-5, confeccionado en obra con 250 kg/m³ de cemento y una proporción en volumen 1/6. (material) | 0.03 | 115.3 | 3.46 |
| mt18mva015b | m | Rastrel de 35x45 mm de sección, de madera de pino pinaster (Pinus pinaster), tratada en autoclave, con clase de uso 4, según UNE-EN 335, acabado cepillado, con humedad inferior al 20%. (material) | 3.5 | 1.97 | 6.90 |
| mt18acc070 | m | Cinta bituminosa impermeabilizante, para atenuación acústica de los efectos sonoros en tarimas exteriores. (material) | 3.5 | 0.89 | 3.12 |
| mt18fmp010a | m² | Tablas macizas de madera tecnológica (WPC) con fibras de madera y polietileno, de 20x127x2440 mm, una cara vista con textura de madera y ranuras laterales, según UNE-EN 15534-4. (material) | 1.05 | 56.44 | 59.26 |
| mt18acc020 | Ud | Kit de ensamble para tarima exterior, compuesto por clip de acero inoxidable, en forma de omega, para el ensamblaje de las tablas, y tornillo de acero inoxidable, para fijación del clip al rastrel. (material) | 20 | 0.34 | 6.80 |
| mt18mva085a | Ud | Taco expansivo metálico y tirafondo, para fijación de elementos de madera sobre soporte base de hormigón. (material) | 7 | 1.2 | 8.40 |
| mq06hor010 | h | Hormigonera eléctrica con una capacidad de amasado de 160 l. | 0.021 | 3.45 | 0.07 |
| mo020 | h | Oficial 1ª construcción. | 0.109 | 21.41 | 2.33 |
| mo113 | h | Peón ordinario construcción. | 0.109 | 20.1 | 2.19 |
| mo029 | h | Oficial 1ª aplicador de láminas impermeabilizantes. | 0.12 | 21.41 | 2.57 |
| mo067 | h | Ayudante aplicador de láminas impermeabilizantes. | 0.12 | 20.34 | 2.44 |
| mo017 | h | Oficial 1ª carpintero. (mano de obra) | 0.547 | 21.72 | 11.88 |
| mo058 | h | Ayudante carpintero. (mano de obra) | 0.547 | 20.46 | 11.19 |
| %0200 | % | Costes directos complementarios | 2 % | 149.34 | 2.99 |
|  |  | Total |  |  | 152.33 |

Datos técnicos: Coste energético 44.73 MJ; Emisión de CO2 7.06 kg

**RRY001** m² Trasdosado directo de placas de yeso laminado.
Precio: 23.91
Trasdosado directo, de 30 mm de espesor total, con nivel de calidad del acabado Q2; formado por placa de yeso laminado tipo normal de 15 mm de espesor, atornillada a una estructura metálica de acero galvanizado de maestras de 90x50 y 0,55 mm de espesor, previamente anclada al paramento vertical cada 600 mm, con tornillos de acero. Incluso fijaciones para el anclaje de los perfiles; tornillería para la fijación de las placas y pasta y cinta para el tratamiento de juntas.
Criterio de valoración económica: El precio incluye la resolución de encuentros y puntos singulares, pero no incluye el aislamiento a colocar entre las placas y el paramento.
Incluye: Replanteo y trazado en el forjado inferior y en el superior de los perfiles. Replanteo sobre el paramento de las maestras. Colocación y anclaje al paramento soporte de los perfiles auxiliares. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12psg050d | m | Maestra Omega de chapa de acero galvanizado, de ancho 80 mm, según UNE-EN 14195. (material) | 2 | 1.51 | 3.02 |
| mt12psg010b | m² | Placa de yeso laminado A / UNE-EN 520 - 1200 / longitud / 15 / con los bordes longitudinales afinados. (material) | 1.05 | 4.77 | 5.01 |
| mt12psg081c | Ud | Tornillo autoperforante 3,5x25 mm. (material) | 11 | 0.01 | 0.11 |
| mt12psg220 | Ud | Fijación compuesta por taco y tornillo 5x27. (material) | 9 | 0.06 | 0.54 |
| mt12psg030a | kg | Pasta de juntas, según UNE-EN 13963. (material) | 0.25 | 0.9 | 0.23 |
| mt12psg040a | m | Cinta microperforada de papel, según UNE-EN 13963. (material) | 1.6 | 0.04 | 0.06 |
| mo054 | h | Oficial 1ª montador de aislamientos. | 0.03 | 22 | 0.66 |
| mo113 | h | Peón ordinario construcción. | 0.015 | 20.1 | 0.30 |
| mo053 | h | Oficial 1ª montador de prefabricados interiores. | 0.319 | 22 | 7.02 |
| mo100 | h | Ayudante montador de prefabricados interiores. | 0.319 | 20.34 | 6.49 |
| %0200 | % | Costes directos complementarios | 2 % | 23.44 | 0.47 |
|  |  | Total |  |  | 23.91 |

Datos técnicos: Coste energético 482.47 MJ; Emisión de CO2 9.63 kg

**RSL010** m² Pavimento laminado.
Precio: 15.48
Pavimento laminado, de lamas de 1200x190 mm, Clase 21: Doméstico moderado, resistencia a la abrasión AC1, formado por tablero base de HDF laminado decorativo en pino, acabado con capa superficial de protección plástica, ensamblado sin adhesivo, tipo 'Clic'. Todo el conjunto instalado en sistema flotante machihembrado sobre lámina de espuma de polietileno de alta densidad de 3 mm de espesor. Incluso molduras cubrejuntas, y accesorios de montaje para el pavimento laminado.
Incluye: Colocación de la base de polietileno. Colocación y recorte de la primera hilada por una esquina de la habitación. Colocación y recorte de las siguientes hiladas. Ensamblado de las tablas mediante sistema 'Clic'. Colocación y recorte de la última hilada. Corte de las piezas para empalmes, esquinas y rincones. Fijación de las piezas sobre el paramento. Ocultación de la fijación por enmasillado.
Criterio de medición de proyecto: Superficie útil, medida según documentación gráfica de Proyecto. No se ha incrementado la medición por roturas y recortes, ya que en la descomposición se ha considerado un 5% más de piezas.
Criterio de medición de obra: Se medirá la superficie realmente ejecutada según especificaciones de Proyecto.

| Código | Ud | Descripción | Rendimiento | Precio | Importe |
|---|---|---|---|---|---|
| mt16pnc020a | m² | Lámina de espuma de polietileno de alta densidad de 3 mm de espesor; proporcionando una reducción del nivel global de presión de ruido de impactos de 16 dB. (material) | 1.1 | 0.52 | 0.57 |
| mt16aaa030 | m | Cinta autoadhesiva para sellado de juntas. | 0.44 | 0.3 | 0.13 |
| mt18lpg020ag | m² | Pavimento laminado, instalación sistema Clic, Clase 21, 8 x 1200 x 190 mm (material) | 1.05 | 10.6 | 11.13 |
| mo028 | h | Oficial 1ª instalador de pavimentos laminados. (mano de obra) | 0.09 | 21.41 | 1.93 |
| mo066 | h | Ayudante instalador de pavimentos laminados. (mano de obra) | 0.07 | 20.34 | 1.42 |
| %0200 | % | Costes directos complementarios | 2 % | 15.18 | 0.30 |
|  |  | Total |  |  | 15.48 |

Datos técnicos: Coste energético 1033.58 MJ; Emisión de CO2 -13.26 kg

**RSM022** m² Tarima de madera para exterior.
Precio: 63.47
Tarima para exterior, formada por tablas de madera maciza, de pino Suecia, de 21x95x1600/2400 mm, resistencia al deslizamiento clase 3, según CTE DB SU, fijadas mediante el sistema de fijación oculta sobre rastreles de madera de pino pinaster (Pinus pinaster), tratada en autoclave, con clase de uso 4 según UNE-EN 335 de 50x38 mm, separados 40 cm entre sí y fijados al soporte con pelladas de mortero de cemento. Incluso clips y tornillos de acero inoxidable para sujeción de las tablas a los rastreles y piezas especiales.
Criterio de valoración económica: El precio no incluye la capa de acabado.
Incluye: Replanteo, nivelación y fijación de los rastreles. Colocación de las tablas de la primera hilada, fijadas con un punto de masilla elastomérica de poliuretano. Fijación de una hilada de clips sobre el rastrel. Presentación de las tablas de la segunda hilada. Encaje de los clips entre las tablas. Colocación y fijación de las sucesivas hiladas.
Criterio de medición de proyecto: Superficie útil, medida según documentación gráfica de Proyecto. No se ha incrementado la medición por roturas y recortes, ya que en la descomposición se ha considerado un 5% más de piezas.
Criterio de medición de obra: Se medirá la superficie realmente ejecutada según especificaciones de Proyecto.

| Código | Ud | Descripción | Rendimiento | Precio | Importe |
|---|---|---|---|---|---|
| mt18mva015c | m | Rastrel de 50x38 mm de sección, de madera de pino pinaster (Pinus pinaster), tratada en autoclave, con clase de uso 4, según UNE-EN 335, acabado cepillado, con humedad inferior al 20%. (material) | 2.6 | 2.5 | 6.50 |
| mt08aaa010a | m³ | Agua. | 0.006 | 1.5 | 0.01 |
| mt09mif010ca | t | Mortero industrial para albañilería, de cemento, color gris, categoría M-5 (resistencia a compresión 5 N/mm²), suministrado en s | 0.006 | 53.48 | 0.32 |
| mt18mta030ij | m² | Tablas de madera maciza, de pino Suecia, de 21x95x1600/2400 mm, sin tratar, para cepillado y aplicación de un tratamiento protector y decorativo en obra; resistencia al deslizamiento clase 3, según CTE DB SU; con accesorios de montaje. Según UNE-EN 13810-1 y UNE-EN 14342 (material) | 1.05 | 22.73 | 23.87 |
| mt18mva021 | Ud | Accesorios de montaje para colocación de tarima flotante con clips. (material) | 1 | 2.15 | 2.15 |
| mt18acc020 | Ud | Kit de ensamble para tarima exterior, compuesto por clip de acero inoxidable, en forma de omega, para el ensamblaje de las tabla | 25 | 0.34 | 8.50 |
| mo025 | h | Oficial 1ª instalador de pavimentos de madera. (mano de obra) | 0.5 | 21.41 | 10.71 |
| mo063 | h | Ayudante instalador de pavimentos de madera. (mano de obra) | 0.5 | 20.34 | 10.17 |
| %0200 | % | Costes directos complementarios | 2 % | 62.23 | 1.24 |
|  |  | Total |  |  | 63.47 |

Datos técnicos: Coste energético 1215.1 MJ; Emisión de CO2 -13.32 kg

**RTC070** m² Falso techo continuo de placas de yeso laminado. Sistema "PLADUR".
Precio: 21.49
Falso techo continuo suspendido, liso, situado a una altura menor de 4 m, con nivel de calidad del acabado Q2. Sistema T-45/600 / 1x15 N "PLADUR" (15+18,3), constituido por: ESTRUCTURA: estructura metálica de acero galvanizado de perfiles primarios T-45, de 45 mm de anchura y 0,6 mm de espesor con una modulación de 600 mm y suspendidos del forjado o elemento soporte de hormigón con horquillas de cuelgue T-45 y varillas cada 1000 mm; PLACAS: una capa de placas de yeso laminado A / UNE-EN 520 - 1200 / 3000 / 15 / con los bordes longitudinales afinados, estándar N "PLADUR", Euroclase A2-s1, d0 de reacción al fuego, según UNE-EN 13501-1. Incluso banda estanca autoadhesiva "PLADUR", canales Clip "PLADUR", fijaciones para el anclaje de los perfiles, tornillería para la fijación de las placas, pasta de secado en polvo JN "PLADUR", cinta microperforada de papel "PLADUR" y accesorios de montaje.
Incluye: Replanteo de los ejes de la estructura metálica. Colocación de la banda acústica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfp031a | m | Canal Clip "PLADUR", de 20x30 mm, de acero galvanizado Z1 (Z140), según UNE-EN 14195. (material) | 0.7 | 1.2 | 0.84 |
| mt12psg220 | Ud | Fijación compuesta por taco y tornillo 5x27. | 2 | 0.06 | 0.12 |
| mt12prp020b | Ud | Horquilla de cuelgue T-45 "PLADUR". (material) | 1.75 | 0.2 | 0.35 |
| mt12prp030a | Ud | Varilla de cuelgue "PLADUR". (material) | 1.75 | 0.6 | 1.05 |
| mt12pfp030a | m | Perfil en U 45/18,3/3000 mm, T-45 "PLADUR", de 0,6 mm de espesor, de acero galvanizado Z1 (Z140), según UNE-EN 14195. (material) | 1.75 | 1.16 | 2.03 |
| mt12prp010a | Ud | Pieza de empalme T-45 "PLADUR". (material) | 0.58 | 0.21 | 0.12 |
| mt12psp010aeb | m² | Placa de yeso laminado A / UNE-EN 520 - 1200 / 3000 / 15 / con los bordes longitudinales afinados, estándar N "PLADUR", Euroclase A2-s1, d0 de reacción al fuego, según UNE-EN 13501-1. (material) | 1.05 | 5.97 | 6.27 |
| mt12ptp010ag | Ud | Tornillo autorroscante de acero revestido con fosfatos, PM 3,5x25 "PLADUR", con cabeza de trompeta y punta afilada; para la fija | 13 | 0.01 | 0.13 |
| mt12pip020b | m | Banda estanca autoadhesiva de espuma de poliuretano de celdas cerradas "PLADUR", de 3 mm de espesor y 46 mm de anchura, resisten | 0.7 | 0.22 | 0.15 |
| mt12pep010pa | kg | Pasta de secado en polvo JN "PLADUR", 3A, color blanco, Euroclase A2-s1, d0 de reacción al fuego, según UNE-EN 13501-1, rango de | 0.492 | 0.89 | 0.44 |
| mt12pip010aa | m | Cinta microperforada de papel "PLADUR", de 51 mm de anchura y 0,215 mm de espesor, según UNE-EN 13963. | 1.89 | 0.04 | 0.08 |
| mo015 | h | Oficial 1ª montador de falsos techos. (mano de obra) | 0.224 | 22 | 4.93 |
| mo082 | h | Ayudante montador de falsos techos. (mano de obra) | 0.224 | 20.34 | 4.56 |
| %0200 | % | Costes directos complementarios | 2 % | 21.07 | 0.42 |
|  |  | Total |  |  | 21.49 |

Datos técnicos: Coste energético 173.23 MJ; Emisión de CO2 8.64 kg

**TI-01-01.2.O** m² CUBIERTA PLANA TRANSITABLE ESPACIO PÚBLICO BALDOSA AMORTERADA INVERTIDA BICAPA
Precio: 89.66
Cubierta constituida por IMPERMEABILIZACIÓN: tipo bicapa, adherida, compuesta por lámina de betún modificado con elastómero SBS, LBM(SBS)-40-FV, Morterplas SBS FV 4 KG SOPREMA, previa imprimación con emulsión asfáltica aniónica sin cargas tipo EA Emufal Primer, SOPREMA, y lámina de betún modificado con elastómero SBS, LBM(SBS)-40-FP, Morterplas SBS FP 4 KG SOPREMA adherida a la anterior con soplete, sin coincidir sus juntas; CAPA SEPARADORA BAJO AISLAMIENTO: geotextil no tejido compuesto por fibras de poliéster unidas por agujeteado, Rooftex V 200 SOPREMA, (200 g/m²); AISLAMIENTO TÉRMICO: panel rígido de poliestireno extruido, Sopra XPS SL SOPREMA, según UNE-EN 13164, de superficie lisa y mecanizado lateral a media madera, de 80 mm de espesor, resistencia a compresión >= 300 kPa; CAPA SEPARADORA BAJO PROTECCIÓN: geotextil de polipropileno, Texxam 1500 SOPREMA, (170 g/m²); CAPA DE COMPRESIÓN: pavimento de mortero armado con un mallazo electrosoldado de 8 cm de espesor; CAPA DE PROTECCIÓN: pavimento de baldosas cerámicas de gres porcelánico pulido, 60x60 cm colocadas con capa de adhesivo-gel monocomponente superdeformable tipo G100 SUPERFLEX, sobre la capa de compresión de mortero armado, rejuntadas con mortero de juntas gel de fraguado rápido monocomponente tipo G # COLOR JUNTA PREMIUM, para juntas de 2 a 15 mm. Incluye crucetas de PVC.
No incluye puntos singulares.

| Código | Ud | Descripción | Rendimiento | Precio | Importe |
|---|---|---|---|---|---|
| 00114183 | kg | Emufal Primer - 24 kg | 0.3 | 2.28 | 0.68 |
| 00070224 | m² | Morterplas SBS FV 4 kg | 1.1 | 5.95 | 6.55 |
| 00070212 | m² | Morterplas SBS FP 4 kg | 1.1 | 6.99 | 7.69 |
| 00070606 | m² | Rooftex V 200 | 1.1 | 0.75 | 0.83 |
| 00104675 | m² | SopraXPS SL 80 | 1.05 | 13.8 | 14.49 |
| 00070685 | m² | Texxam 1500 | 1.1 | 1.43 | 1.57 |
| mt08aaa010a | m³ | Agua. | 0.015 | 1.5 | 0.02 |
| mt07ame010d | m² | Malla electrosoldada ME 20x20 Ø 5-5 B 500 T 6x2,20 UNE-EN 10080. | 2.1 | 2.52 | 5.29 |
| mt09mor010e | m³ | Mortero de cemento CEM II/B-P 32,5 N tipo M-10, confeccionado en obra con 380 kg/m³ de cemento y una proporción en volumen 1/4. | 0.04 | 133.3 | 5.33 |
| 00244134 | kg | G100 Superflex | 4 | 0.89 | 3.56 |
| mt18bcp010dq800 | m² | Baldosa cerámica de gres porcelánico, 60x60 cm, acabado pulido, capacidad de absorción de agua E<0,5%, grupo BIa, según UNE-EN 14411, resistencia al deslizamiento Rd>45 según UNE 41901 EX, resbaladicidad clase 3 según CTE. (material) | 1.05 | 8 | 8.40 |
| mt18acc050b | Ud | Crucetas de PVC para separación entre 3 y 15 mm. | 14 | 0.03 | 0.42 |
| 00244164 | kg | G# color junta premium | 0.05 | 3.27 | 0.16 |
| mo020 | h | Oficial 1ª construcción. | 0.09 | 21.41 | 1.93 |
| mo113 | h | Peón ordinario construcción. | 0.33 | 20.1 | 6.63 |
| mo029 | h | Oficial 1ª aplicador de láminas impermeabilizantes. | 0.23 | 21.41 | 4.92 |
| mo067 | h | Ayudante aplicador de láminas impermeabilizantes. | 0.23 | 20.34 | 4.68 |
| mo054 | h | Oficial 1ª montador de aislamientos. | 0.05 | 22 | 1.10 |
| mo101 | h | Ayudante montador de aislamientos. | 0.05 | 20.34 | 1.02 |
| mo023 | h | Oficial 1ª solador. | 0.4 | 21.41 | 8.56 |
| mo061 | h | Ayudante solador. | 0.2 | 20.34 | 4.07 |
| %0200 | % | Costes directos complementarios | 2 % | 87.90 | 1.76 |
|  |  | Total |  |  | 89.66 |

Datos técnicos: Coste energético 436.18 MJ; Emisión de CO2 28.96 kg

**UXF010** m² Capa de mezcla bituminosa continua en caliente.
Precio: 11.06
Capa de 5 cm de espesor de mezcla bituminosa continua en caliente AC16 surf D, para capa de rodadura, de composición densa, con árido granítico de 16 mm de tamaño máximo y betún asfáltico de penetración.
Criterio de valoración económica: El precio no incluye la capa base.
Incluye: Replanteo de niveles. Transporte de la mezcla bituminosa. Extensión de la mezcla bituminosa. Compactación de la capa de mezcla bituminosa. Ejecución de juntas transversales y longitudinales en la capa de mezcla bituminosa. Limpieza final.
Criterio de medición de proyecto: Superficie medida en proyección horizontal, según documentación gráfica de Proyecto.
Criterio de medición de obra: Se medirá, en proyección horizontal, la superficie realmente ejecutada según especificaciones de Proyecto.

| Código | Ud | Descripción | Rendimiento | Precio | Importe |
|---|---|---|---|---|---|
| mt47aag020aa | t | Mezcla bituminosa continua en caliente AC16 surf D, para capa de rodadura, de composición densa, con árido granítico de 16 mm de tamaño máximo y betún asfáltico de penetración, según UNE-EN 13108-1. (material) | 0.115 | 89.06 | 10.24 |
| mq11ext030 | h | Extendedora asfáltica de cadenas, de 81 kW. (maquinaria) | 0.001 | 227.25 | 0.23 |
| mq02ron010a | h | Rodillo vibrante tándem autopropulsado, de 24,8 kW, de 2450 kg, anchura de trabajo 100 cm. (maquinaria) | 0.001 | 55.71 | 0.06 |
| mq11com010 | h | Compactador de neumáticos autopropulsado, de 12/22 t. (maquinaria) | 0.001 | 65.18 | 0.07 |
| mo041 | h | [REVISAR]Oficial 1ª construcción de obra civil. (mano de obra) | 0.002 | 21.41 | 0.04 |
| mo087 | h | [REVISAR]Ayudante construcción de obra civil. (mano de obra) | 0.01 | 20.34 | 0.20 |
| %0200 | % | Costes directos complementarios | 2 % | 10.84 | 0.22 |
|  |  | Total |  |  | 11.06 |

Datos técnicos: Coste energético 0.22 MJ; Emisión de CO2 0.22 kg

**UXF040** m² Tratamiento superficial de pavimentos bituminosos.
Precio: 8.9
Tratamiento superficial de pavimentos bituminosos con dos manos, 3 kg/m² cada mano, de lechada bituminosa homogénea (slurry), color negro, formada por áridos y cargas minerales, ligados con emulsión asfáltica.
Criterio de valoración económica: El precio no incluye la preparación del soporte.
Incluye: Aplicación de la lechada.
Criterio de medición de proyecto: Superficie medida en proyección horizontal, según documentación gráfica de Proyecto.
Criterio de medición de obra: Se medirá, en proyección horizontal, la superficie realmente ejecutada según especificaciones de Proyecto.

| Código | Ud | Descripción | Rendimiento | Precio | Importe |
|---|---|---|---|---|---|
| mt47aag040a | kg | Lechada bituminosa homogénea (slurry), color negro, formada por áridos y cargas minerales, ligados con emulsión asfáltica, según UNE-EN 12274-7; para aplicar mediante rastras de bandas de goma. (material) | 6 | 0.76 | 4.56 |
| mo041 | h | [REVISAR]Oficial 1ª construcción de obra civil. | 0.1 | 21.41 | 2.14 |
| mo087 | h | [REVISAR]Ayudante construcción de obra civil. | 0.1 | 20.34 | 2.03 |
| %0200 | % | Costes directos complementarios | 2 % | 8.73 | 0.17 |
|  |  | Total |  |  | 8.9 |

Datos técnicos: Coste energético 0.18 MJ; Emisión de CO2 0.18 kg

**UXN010** m² Pavimento elevado "PEYGRAN", para exterior.
Precio: 35.68
Pavimento elevado, para exterior, formado por baldosas cerámicas de gres porcelánico, 60x60 cm, 8 €/m², sobre soportes regulables modelo SP "PEYGRAN", de polipropileno, con base circular, para alturas entre 37 y 50 mm, con regulador de inclinación, almohadilla antideslizante, dilatador perimetral, contratuerca de fijación y kit de fijación para remate lateral.
Incluye: Replanteo de los ejes de los pedestales y marcado de niveles. Colocación, nivelación y fijación de pedestales. Colocación y fijación de las piezas del pavimento.
Criterio de medición de proyecto: Superficie útil, medida según documentación gráfica de Proyecto. No se ha incrementado la medición por roturas y recortes, ya que en la descomposición se ha considerado un 5% más de piezas.
Criterio de medición de obra: Se medirá la superficie realmente ejecutada según especificaciones de Proyecto.

| Código | Ud | Descripción | Rendimiento | Precio | Importe |
|---|---|---|---|---|---|
| mt18pey010aab | Ud | Soporte regulable modelo SP "PEYGRAN", de polipropileno, con adición de carga mineral, de color negro, con 1000 kg de capacidad mecánica a compresión, y base circular, para alturas entre 37 y 50 mm, de cabeza plana, que incorpora pestañas de separación para formación de junta de 4 mm entre las piezas del pavimento; imputrescible, resistente a ambientes marinos, a cloruros y a detergentes domésticos. (material) | 4 | 1.01 | 4.04 |
| mt18pey110a | Ud | Regulador de inclinación para soportes regulables "PEYGRAN" para una pendiente menor de 2,5%. (material) | 4 | 0.49 | 1.96 |
| mt18pey100a | Ud | Almohadilla antideslizante de etilvinilacetato (EVA) "PEYGRAN", de 90 mm de diámetro. (material) | 4 | 0.33 | 1.32 |
| mt18pey120 | Ud | Contratuerca para fijación del mecanismo de regulación de la altura, para soportes regulables "PEYGRAN". (material) | 4 | 0.11 | 0.44 |
| mt18pey130 | Ud | Dilatador perimetral para pavimentos elevados "PEYGRAN". (material) | 1 | 2.44 | 2.44 |
| mt18pey140 | Ud | Kit de fijación para remate lateral de pavimento elevado "PEYGRAN", formado por clip superior y clip inferior de acero inoxidable AISI 316, y base de apoyo de polipropileno. (material) | 0.2 | 7.78 | 1.56 |
| mt18bcp010dq800 | m² | Baldosa cerámica de gres porcelánico, 60x60 cm, acabado pulido | 1.05 | 8 | 8.40 |
| mo011 | h | Oficial 1ª montador. (mano de obra) | 0.35 | 22 | 7.70 |
| mo080 | h | Ayudante montador. (mano de obra) | 0.35 | 20.34 | 7.12 |
| %0200 | % | Costes directos complementarios | 2 % | 34.98 | 0.70 |
|  |  | Total |  |  | 35.68 |

Datos técnicos: Coste energético 305.44 MJ; Emisión de CO2 15.67 kg

**mt14gso010gB** m² Geotextil no tejido sintético, termosoldado, de polipropileno, Texxam 1500 "SOPREMA", con una resistencia a la tracción longitud (material)
Precio: 1.5
Geotextil no tejido sintético, termosoldado, de polipropileno, Texxam 1500 "SOPREMA", con una resistencia a la tracción longitudinal de 12,5 kN/m, una apertura de cono al ensayo de perforación dinámica según UNE-EN ISO 13433 inferior a 60 mm, resistencia CBR a punzonamiento 22 kN y una masa superficial de 170 g/m², según UNE-EN 13252.

| Código | Ud | Descripción | Precio |
|---|---|---|---|
| mt14lds010be | m² | Lámina de betún modificado con elastómero SBS, LBM(SBS)-40-FV, Morterplas SBS FV 4 KG "SOPREMA", masa nominal 4 kg/m², con armad (material) | 4.09 |
| mt47aag010aa | t | Mezcla bituminosa discontinua en caliente, tipo BBTM 8B, con árido granítico y betún asfáltico de penetración, según UNE-EN 1310 (material) | 89.06 |

**re150101** kg Envases de papel y cartón.
Precio: 0
Datos técnicos: Código LER 15 01 01; Masa del elemento 1 kg; Volumen 0.001333 m3

**re150104** kg Envases metálicos.
Precio: 0
Datos técnicos: Código LER 15 01 04; Masa del elemento 1 kg; Volumen 0.001667 m3

**re170201** kg Madera.
Precio: 0
Datos técnicos: Código LER 17 02 01; Masa del elemento 1 kg; Volumen 0.000909 m3

**re170203** kg Plástico.
Precio: 0
Datos técnicos: Código LER 17 02 03; Masa del elemento 1 kg; Volumen 0.001667 m3

**re170604** kg Materiales de aislamiento distintos de los especificados en los códigos 17 06 01 y 17 06 03.
Precio: 0
Datos técnicos: Código LER 17 06 04; Masa del elemento 1 kg; Volumen 0.001667 m3

**ruo170101** kg Hormigón (hormigones, morteros y prefabricados).
Precio: 0
Datos técnicos: Código LER 17 01 01; Masa del elemento 1 kg; Volumen 0.000667 m3

## Recursos

**00114183** kg Emufal Primer - 24 kg
Imprimación bituminosa base acrílica con una dotación mínima de 300 g/m2 aplicada en dos capas tipo EMUFAL PRIMER.

**00070224** m² Morterplas SBS FV 4 kg
Lámina de Betún Modificado con elastómeros SBS con armadura de fieltro de fibra de vidrio (FV) con una flexibilidad a bajas temperaturas =-15ºC tipo MORTERPLAS SBS FV 4 kg (LBM-40-FV según UNE 104410:2013).

**00070212** m² Morterplas SBS FP 4 kg
Lámina de Betún Modificado con elastómeros SBS con armadura de fieltro de poliéster reforzado y estabilizado (FP) con una flexibilidad a bajas temperaturas =-15ºC tipo MORTERPLAS SBS FP 4 kg (LBM-40-FP según UNE 104410:2013).

**00070606** m² Rooftex V 200
Capa separadora de geotextil no tejido de fibras 100% poliéster, con resistencia a la tracción de 2,75 kN/m, elongación a fuerza máxima 35 % y resistencia al punzonamiento estático (CBR) de 510 N con un gramaje de 200 g/m2 tipo ROOFTEX V 200.

**00104675** m² SopraXPS SL 80
Aislamiento térmico formado por planchas de poliestireno extruido con juntas a media madera de resistencia a la compresión de 300 KPa, conductividad térmica Lambda 0,033 W/mºK, resistencia térmica 2,40 m²·K / W y espesor 80 mm tipo SopraXPS SL.

**00070685** m² Texxam 1500
Capa separadora antipunzonante de geotextil no tejido de alta tenacidad a base de polipropileno termosoldado con resistencia a la tracción de 12,5 kN/m y al punzonamiento estático (CBR) de 2250 N con un gramaje de 170 g/m2 tipo TEXXAM 1500.

**mt08aaa010a** m³ Agua
Datos técnicos: Coste energético 60 MJ; Emisión de CO2 30 kg

**mt07ame010d** m² Malla electrosoldada ME 20x20 Ø 5-5 B 500 T 6x2,20 UNE-EN 10080
Datos técnicos: Coste energético 14.45 MJ; Emisión de CO2 0.75 kg; Código LER 17 04 05; Masa del elemento 1.47 kg; Volumen 0.0007 m3

**mt09mor010e** m³ Mortero de cemento CEM II/B-P 32,5 N tipo M-10
Datos técnicos: Coste energético 3724 MJ; Emisión de CO2 323 kg; Código LER 17 01 01; Masa del elemento 1900 kg; Volumen 1.266667 m3

**00244134** kg G100 Superflex
Adhesivo-gel, monocomponente, altamente deformable, de elevadas exigencias técnicas y bajas emisiones, base híbrida resina-cemento, tipo G100 SUPERFLEX, clase C2 TE-S2 conforme a la normativa UNE EN 12004 (Adhesivos para baldosas cerámicas) con efecto anti-merma y fibras estructurales consolidantes de polvo. Producto con marcado CE y DdP (Declaración de prestaciones) según Reglamento (UE) 305/2011, con adherencia de clase mejorada, deslizamiento vertical nulo, tiempo abierto ampliado y altamente deformable (S2).

**mt18bcb010ga800** m² Baldosín catalán, acabado mate o natural, 13x13 cm, capacidad de absorción de agua 6%<E<=10%, grupo AIIb, según UNE-EN
Baldosín catalán, acabado mate o natural, 13x13 cm, 8,00€/m², capacidad de absorción de agua 6%<E<=10%, grupo AIIb, según UNE-EN 14411, resistencia al deslizamiento Rd>45 según UNE 41901 EX, resbaladicidad clase 3 según CTE.

**00244164** kg G# color junta premium
Incluido el rejuntado de las baldosas con mortero de juntas gel de fraguado rápido, monocomponente, base híbrida resina-cemento, de elevadas prestaciones, impermeable, deformable, resistente a la abrasión y coloreado en masa, con efecto anti-carbonatación y efecto anti-moho, clase CG2 WA conforme a la normativa UNE EN 13888 G#COLOR JUNTA PREMIUM.

**%0200** % Costes directos complementarios
Datos técnicos: Coste energético 0.08195 MJ; Emisión de CO2 0.08195 kg

**mt10hmf010tLb** m³ Hormigón HM-20/B/20/X0, fabricado en central
Datos técnicos: Coste energético 1840 MJ; Emisión de CO2 230 kg; Código LER 17 01 01; Masa del elemento 2300 kg; Volumen 1.533333 m3

**mt16pea020c** m² Panel rígido de poliestireno expandido
Datos técnicos: Coste energético 85.089 MJ; Emisión de CO2 2.941 kg; Código LER 17 06 04; Masa del elemento 0.9 kg; Volumen 0.0015 m3

**mo081** h Ayudante montador de aplacados cerámicos
Ayudante construcción.

**mt12pip020b** m Banda estanca autoadhesiva de espuma de poliuretano de celdas cerradas "PLADUR"
Datos técnicos: Coste energético 1.495 MJ; Emisión de CO2 0.073 kg; Código LER 17 06 04; Masa del elemento 0.0097 kg; Volumen 0.000016 m3

**mt12pfp010ab** m Canal C 48/30 "PLADUR", de 48 mm de anchura, de acero galvanizado Z1 (Z140), según UNE-EN 14195
Datos técnicos: Coste energético 60.145 MJ; Emisión de CO2 1.847 kg; Código LER 17 04 05; Masa del elemento 0.45 kg; Volumen 0.000214 m3

**mt12pfp020b** m Montante M 48/35 "PLADUR", de 48 mm de anchura, de acero galvanizado Z1 (Z140), según UNE-EN 14195
Datos técnicos: Coste energético 78.719 MJ; Emisión de CO2 2.414 kg; Código LER 17 04 05; Masa del elemento 0.59 kg; Volumen 0.000281 m3

**mt16lra060b** m² Panel semirrígido de lana mineral
Datos técnicos: Coste energético 49.135 MJ; Emisión de CO2 1.33 kg; Código LER 17 06 04; Masa del elemento 0.81 kg; Volumen 0.00135 m3

**mt12psp010aaa** m² Placa de yeso laminado A / UNE-EN 520 - 1200 / 3200 / 12,5 / con los bordes longitudinales afinados
Datos técnicos: Coste energético 27.358 MJ; Emisión de CO2 3.151 kg; Código LER 17 08 02; Masa del elemento 8.7 kg; Volumen 0.0087 m3

**mt12pep010pa** kg Pasta de secado en polvo JN "PLADUR"
Datos técnicos: Coste energético 5.138 MJ; Emisión de CO2 0.246 kg; Código LER 17 08 02; Masa del elemento 1 kg; Volumen 0.001 m3

**mt12pip010aa** m Cinta microperforada de papel "PLADUR", de 51 mm de anchura y 0,215 mm de espesor, según UNE-EN 13963
Datos técnicos: Coste energético 0.004 MJ; Emisión de CO2 0.006 kg; Código LER 20 01 01; Masa del elemento 0.0067 kg; Volumen 0.000009 m3

**mt12pip010ea** m Cinta microperforada de papel con refuerzo metálico "PLADUR"
Datos técnicos: Coste energético 0.085 MJ; Emisión de CO2 0.011 kg; Código LER 20 01 01; Masa del elemento 0.0066 kg; Volumen 0.000009 m3

**mt37sve010b** Ud [REVISAR]Válvula de esfera de latón niquelado para roscar de 1/2"
Válvula de esfera de latón niquelado para roscar de 1/2".
Datos técnicos: Coste energético 509.569 MJ; Emisión de CO2 34.281 kg

**mt37svc010f** Ud [REVISAR]Válvula de compuerta de latón fundido, para roscar, de 1"
Válvula de compuerta de latón fundido, para roscar, de 1".
Datos técnicos: Coste energético 597.419 MJ; Emisión de CO2 40.181 kg

**mt37vfl010c** Ud [REVISAR]Válvula de flotador de 1" de diámetro
Válvula de flotador de 1" de diámetro, para una presión máxima de 6 bar, con cuerpo de latón, boya esférica roscada de latón y obturador de goma.
Datos técnicos: Coste energético 302.243 MJ; Emisión de CO2 20.357 kg

**mt37dps020a** Ud Depósito de poliéster reforzado con fibra de vidrio
Datos técnicos: Coste energético 311.452 MJ; Emisión de CO2 15.045 kg

**00119503** m² Texself GS 1,5
Lámina autoadhesiva de betún modificado con elastómeros SBS de 1,5 mm de espesor con armadura de film de polietileno (PE) de alta densidad adherido a una hoja de aluminio de 50 micras en su cara exterior y acabado con film siliconado fácilmente extraíble en la cara inferior, coeficiente de difusión al gas radón de 1,6 ± 0,2 x 10-12 tipo TEXSELF GS 1,5 (LBA-15-AL+PE según UNE 104410:2013).

**00070684** m² Texxam 1000
Capa separadora antipunzonante de geotextil no tejido de alta tenacidad a base de polipropileno termosoldado con resistencia a la tracción de 9,5 kN/m y al punzonamiento estático (CBR) de 1500 N con un gramaje de 120 g/m2 tipo TEXXAM 1000.

**mt16aaa030** m Cinta autoadhesiva para sellado de juntas
Datos técnicos: Coste energético 0.339 MJ; Emisión de CO2 0.017 kg; Código LER 17 06 04; Masa del elemento 0.0025 kg; Volumen 0.000004 m3

**28.01** Perfil de arranque de aluminio con goterón
Perfil de arranque Traditerm "GRUPO PUMA" de aluminio, de 60 mm de anchura, con goterón, para nivelación y soporte de los paneles aislantes de los sistemas de aislamiento térmico por el exterior sobre la línea de zócalo; incluso kit de fijación para perfil.

**28.02** Perfil de cierre superior de aluminio
Perfil de cierre superior, Traditerm Coronación "GRUPO PUMA", de aluminio, de 60 mm de anchura, para coronación de los paneles aislantes de los sistemas de aislamiento térmico por el exterior.

**mt16aaa010** kg Mortero adhesivo para fijación de materiales aislantes
Datos técnicos: Coste energético 2.394 MJ; Emisión de CO2 0.194 kg; Código LER 17 01 01; Masa del elemento 1 kg; Volumen 0.000667 m3

**mt16pep010aa** m² Panel rígido de poliestireno expandido
Datos técnicos: Coste energético 58.611 MJ; Emisión de CO2 2.065 kg; Código LER 17 06 04; Masa del elemento 0.6 kg; Volumen 0.001 m3

**mt16aaa021a** Ud Taco de expansión y clavo de polipropileno, con aro de estanqueidad, para fijación mecánica de paneles aislantes
Datos técnicos: Coste energético 0.968 MJ; Emisión de CO2 0.09 kg

**mt16ptc030e** m² Complejo multicapa
Datos técnicos: Coste energético 277.622 MJ; Emisión de CO2 8.329 kg; Código LER 17 03 02; Masa del elemento 7.4 kg; Volumen 0.0074 m3

**mt16aaa020kc** Ud Fijación mecánica para paneles aislantes de complejo multicapa, colocados directamente sobre la superficie soporte
Datos técnicos: Coste energético 0.233 MJ; Emisión de CO2 0.071 kg

**mt09lid020e** kg Mortero cementoso impermeabilizante flexible bicomponente
Datos técnicos: Coste energético 3.898 MJ; Emisión de CO2 0.362 kg; Código LER 17 01 01; Masa del elemento 1 kg; Volumen 0.000667 m3

**mt04lvc010c** Ud Ladrillo cerámico hueco doble
Datos técnicos: Coste energético 7.025 MJ; Emisión de CO2 0.442 kg; Código LER 17 01 02; Masa del elemento 1.9 kg; Volumen 0.00152 m3

**mt01arl030a** m³ Arcilla expandida, suministrada en sacos, según UNE-EN 13055-1
Datos técnicos: Coste energético 1051.54 MJ; Emisión de CO2 67.918 kg; Código LER 01 04 09; Masa del elemento 350 kg; Volumen 0.21875 m3

**mt09lec020b** m³ Lechada de cemento CEM II/B-P 32,5 N 1/3
Datos técnicos: Coste energético 3724 MJ; Emisión de CO2 323 kg; Código LER 17 01 01; Masa del elemento 1900 kg; Volumen 1.266667 m3

**mt16pea020b** m² Panel rígido de poliestireno expandido
Datos técnicos: Coste energético 57.501 MJ; Emisión de CO2 1.999 kg; Código LER 17 06 04; Masa del elemento 0.6 kg; Volumen 0.001 m3

**mt09mif010ca** t Mortero industrial para albañilería
Datos técnicos: Coste energético 2050.87 MJ; Emisión de CO2 177.583 kg; Código LER 17 01 01; Masa del elemento 1000 kg; Volumen 0.666667 m3

**mt16lrc010ac** m² Panel rígido de lana mineral hidrofugada
Datos técnicos: Coste energético 436.719 MJ; Emisión de CO2 11.414 kg; Código LER 17 06 04; Masa del elemento 7.5 kg; Volumen 0.0125 m3

**mt14lds010bj** m² Lámina de betún modificado con elastómero SBS
Datos técnicos: Coste energético 176.114 MJ; Emisión de CO2 4.981 kg; Código LER 17 03 02; Masa del elemento 3 kg; Volumen 0.003 m3

**mt09mcr021g** kg Adhesivo cementoso de fraguado normal, C1, según UNE-EN 12004, color gris
Datos técnicos: Coste energético 3.871 MJ; Emisión de CO2 0.344 kg; Código LER 17 09 04; Masa del elemento 1 kg; Volumen 0.000667 m3

**mt18bcr010he800** m² Baldosa cerámica de gres rústico
Datos técnicos: Coste energético 292.153 MJ; Emisión de CO2 14.362 kg; Código LER 17 01 03; Masa del elemento 25 kg; Volumen 0.02 m3

**mt18rcr010a300** m Rodapié cerámico de gres rústico, de 7 cm de anchura, 3,00€/m
Datos técnicos: Coste energético 12.7 MJ; Emisión de CO2 0.62 kg; Código LER 17 01 03; Masa del elemento 1.05 kg; Volumen 0.00084 m3

**mt09mcp020fE** kg Mortero de juntas cementoso mejorado
Datos técnicos: Coste energético 7.725 MJ; Emisión de CO2 0.576 kg; Código LER 17 09 04; Masa del elemento 1 kg; Volumen 0.000667 m3

**mt14lds010bm** m² Lámina de betún modificado con elastómero SBS
Datos técnicos: Coste energético 233.204 MJ; Emisión de CO2 6.561 kg; Código LER 17 03 02; Masa del elemento 4 kg; Volumen 0.004 m3

**mt14ies010h** kg Emulsión asfáltica aniónica sin cargas tipo EA Emufal Primer, "SOPREMA", según UNE 104231
Datos técnicos: Coste energético 31.94 MJ; Emisión de CO2 0.23 kg; Código LER 17 03 02; Masa del elemento 1 kg; Volumen 0.001 m3

**mt18rcb010a300** m [VA ACA?]Rodapié cerámico de baldosín catalán, acabado mate o natural, de 7 cm de anchura
Rodapié cerámico de baldosín catalán, acabado mate o natural, de 7 cm de anchura, 3,00€/m.

**mt01arl030b** m³ Arcilla expandida, suministrada en sacos Big Bag, según UNE-EN 13055-1
Datos técnicos: Coste energético 1051.54 MJ; Emisión de CO2 67.918 kg; Código LER 01 04 09; Masa del elemento 350 kg; Volumen 0.21875 m3

**mt08cem011a** kg Cemento Portland CEM II/B-L 32,5 R, color gris, en sacos, según UNE-EN 197-1
Datos técnicos: Coste energético 7.009 MJ; Emisión de CO2 0.899 kg; Código LER 17 01 01; Masa del elemento 1 kg; Volumen 0.000667 m3

**mt14lds010bb** m² Lámina de betún modificado con elastómero SBS
Datos técnicos: Coste energético 176.114 MJ; Emisión de CO2 4.981 kg; Código LER 17 03 02; Masa del elemento 3 kg; Volumen 0.003 m3

**mt16pxa010baq** m² Panel rígido de poliestireno extruido
Datos técnicos: Coste energético 142.725 MJ; Emisión de CO2 4.547 kg; Código LER 17 06 04; Masa del elemento 1.6 kg; Volumen 0.002667 m3

**mt10haf010ctmm** m³ [REVISAR VA ESTE Y MORTERO?]Hormigón HA-25/B/12/XC2, fabricado en central
Hormigón HA-25/B/12/XC2, fabricado en central.
Datos técnicos: Coste energético 1840 MJ; Emisión de CO2 230 kg; Código LER 17 01 01; Masa del elemento 2300 kg; Volumen 1.533333 m3

**mt01arp070** t [REVISAR]Polvo de cuarzo de color gris
Polvo de cuarzo de color gris.
Datos técnicos: Coste energético 75 MJ; Emisión de CO2 4 kg; Código LER 01 04 08; Masa del elemento 1000 kg; Volumen 0.666667 m3

**00231781** m² Texlosa R 80/35
Baldosa aislante compuesta por una base de espuma de poliestireno extruido con estructura de célula cerrada de espesor 80 mm, conductividad térmica 0,033 W/mºK y autoprotegida en su cara superior por una capa de mortero de 35 mm de espesor, compuesta por áridos seleccionados y aditivos especiales, acabado rugoso rustico en color gris o blanco tipo TEXLOSA R 80/35 de Soprema.

**00071291** m² Drentex Impact 200
Capa drenante compuesta por una estructura tridimensional de poliestireno (HIPS) de 13 mm de altura y 932 g/m2, con geotextil de polipropileno 140 g/m2 incorporado en la cara superior y resistencia a la comprensión 700 kPa tipo DRENTEX IMPACT 200.

**00071292** m² Drentex Impact Garden
Capa drenante compuesta por una estructura tridimensional de poliestireno de 13,5 mm de altura, con dos geotextiles de polipropileno incorporados, colocados en ambas de sus caras capaz de mantener agua constante en la estructura nodular tipo DRENTEX IMPACT GARDEN.

**00155878** m³ Sopraflor Extensivo - 100 l
Capa de sustrato mineral de poca irrigación y bajo mantenimiento con capacidad de retención de agua del 40% y porosidad total del 70% en un espesor medio de 6 cm/m2 tipo SOPRAFLOR EXTENSIVO.

**00153457** m² Sopranature Sedum Mix Mat
Acabado con manta vegetal compuesta de 12 variedades de sedum diferentes ofreciendo gran resistencia en ambientes hostiles, durabilidad, baja irrigación y una cobertura continua del 95% de la superficie en el momento de su instalación minimizando el periodo de adaptación, sin periodos de crecimiento y bajo riesgo de erosión del sustrato tipo SOPRANATURE SEDUM MIX MAT cultivado sobre armadura de fibra de coco y sustrato vegetal 100% biodegradable de espesor medio 3 cm y peso saturado de agua de 20 kg/m2. Todo ello de acuerdo con los requisitos y criterios de la FLL (Asociación Alemana de Investigación en Desarrollo y Diseño Paisajístico).

**mt18acc020** Ud Kit de ensamble para tarima exterior
Datos técnicos: Coste energético 0.971 MJ; Emisión de CO2 0.142 kg; Código LER 17 04 05; Masa del elemento 0.02 kg; Volumen 0.00001 m3

**mt12psg050d** m Maestra Omega de chapa de acero galvanizado, de ancho 80 mm, según UNE-EN 14195
Datos técnicos: Coste energético 64.141 MJ; Emisión de CO2 1.969 kg; Código LER 17 04 05; Masa del elemento 0.48 kg; Volumen 0.000229 m3

**mt12psg010b** m² Placa de yeso laminado A / UNE-EN 520 - 1200 / longitud / 15 / con los bordes longitudinales afinados
Datos técnicos: Coste energético 325.486 MJ; Emisión de CO2 4.847 kg; Código LER 17 08 02; Masa del elemento 12.38 kg; Volumen 0.01238 m3

**mt12psg081c** Ud Tornillo autoperforante 3,5x25 mm
Datos técnicos: Coste energético 0.015 MJ; Emisión de CO2 0.002 kg; Código LER 17 04 05; Masa del elemento 0.0015 kg

**mt12psg030a** kg Pasta de juntas, según UNE-EN 13963
Datos técnicos: Coste energético 9.798 MJ; Emisión de CO2 0.396 kg; Código LER 17 08 02; Masa del elemento 1 kg; Volumen 0.001 m3

**mt12psg040a** m Cinta microperforada de papel, según UNE-EN 13963
Datos técnicos: Coste energético 0.004 MJ; Emisión de CO2 0.006 kg; Código LER 20 01 01; Masa del elemento 0.0067 kg; Volumen 0.000009 m3

**mt16pnc020a** m² Lámina de espuma de polietileno de alta densidad de 3 mm de espesor; proporcionando una reducción del nivel global de
Datos técnicos: Coste energético 10.548 MJ; Emisión de CO2 0.407 kg; Código LER 17 06 04; Masa del elemento 0.06 kg; Volumen 0.0001 m3

**mt18lpg020ag** m² Pavimento laminado, instalación sistema Clic, Clase 21, 8 x 1200 x 190 mm
Pavimento laminado, instalación sistema Clic, Clase 21: Doméstico moderado, resistencia a la abrasión AC1, espesor 8 mm y dimensiones 1200x190 mm, formado por: tablero base de HDF, laminado decorativo de pino de 0,2 mm y con capa superficial de protección plástica. Según UNE-EN 13329 y UNE-EN 14041.
Datos técnicos: Coste energético 953.786 MJ; Emisión de CO2 -12.876 kg; Código LER 17 02 01; Masa del elemento 7 kg; Volumen 0.006364 m3

**mt18mva015c** m Rastrel de 50x38 mm de sección
Datos técnicos: Coste energético 88.014 MJ; Emisión de CO2 -1.397 kg; Código LER 17 02 01; Masa del elemento 1.05 kg; Volumen 0.000955 m3

**mt18mta030ij** m² Tablas de madera maciza
Datos técnicos: Coste energético 881.021 MJ; Emisión de CO2 -13.926 kg; Código LER 17 02 01; Masa del elemento 10.5 kg; Volumen 0.009545 m3

**mt12pfp031a** m Canal Clip "PLADUR", de 20x30 mm, de acero galvanizado Z1 (Z140), según UNE-EN 14195
Datos técnicos: Coste energético 40.258 MJ; Emisión de CO2 1.239 kg; Código LER 17 04 05; Masa del elemento 0.3 kg; Volumen 0.000143 m3

**mt12pfp030a** m Perfil en U 45/18,3/3000 mm, T-45 "PLADUR", de 0,6 mm de espesor, de acero galvanizado Z1 (Z140), según UNE-EN 14195
Datos técnicos: Coste energético 58.82 MJ; Emisión de CO2 1.806 kg; Código LER 17 04 05; Masa del elemento 0.44 kg; Volumen 0.00021 m3

**mt12psp010aeb** m² Placa de yeso laminado A / UNE-EN 520 - 1200 / 3000 / 15 / con los bordes longitudinales afinados
Datos técnicos: Coste energético 33.248 MJ; Emisión de CO2 3.835 kg; Código LER 17 08 02; Masa del elemento 10.6 kg; Volumen 0.0106 m3

**mt18bcp010dq800** m² Baldosa cerámica de gres porcelánico, 60x60 cm, acabado pulido
Datos técnicos: Coste energético 234.353 MJ; Emisión de CO2 11.512 kg; Código LER 17 01 03; Masa del elemento 20 kg; Volumen 0.016 m3

**mo041** h [REVISAR]Oficial 1ª construcción de obra civil
Oficial 1ª construcción de obra civil.

**mo087** h [REVISAR]Ayudante construcción de obra civil
Ayudante construcción de obra civil.

**mt18pey010aab** Ud Soporte regulable modelo SP "PEYGRAN"
Datos técnicos: Coste energético 13.118 MJ; Emisión de CO2 0.711 kg

**mt18pey140** Ud Kit de fijación para remate lateral de pavimento elevado "PEYGRAN"
Datos técnicos: Coste energético 2.427 MJ; Emisión de CO2 0.121 kg; Código LER 17 04 05; Masa del elemento 0.0001 kg
